# Ensaio sobre unha mostra de tella cerámica, con determinación de: características xeométricas e defectos estruturais

- Propiedade do arquivo: CYPE INGENIEROS, S.A.
- Formato: FIEBDC-3/2002
- Divisa: EUR
- Custos indirectos: 3.00 %
- Gastos xerais: 13.00 %
- Beneficio industrial: 6.00 %
- IVE: 16.00 %

## X Control de calidade e ensaios

### XL Materiais cerámicos

#### XLT Tellas

**XLT010** Ude Ensaio sobre unha mostra de tella cerámica, con determinación de: características xeométricas e defectos estruturais.
Ensaios a realizar en laboratorio acreditado no área técnica correspondente, sobre unha mostra de tella cerámica, tomada en obra, para a determinación das seguintes características: características xeométricas e defectos estruturais segundo UNE-EN 1024. Ata desprazamento a obra e informe de resultados.
Inclúe: Desprazamento a obra. Toma de mostras. Realización dos ensaios. Redacción de informe dos resultados dos ensaios realizados.
Criterio de medición de proxecto: Ensaio a realizar, segundo documentación do Plan de control de calidade.

| Código | Ud | Descrición | Rendemento | Prezo | Importe |
|---|---|---|---|---|---|
| mt49des010 | Ude | Repercusión de desplazamento á obra para a toma de mostras. (material) | 1.000 | 0.74 | 0.74 |
| mt49tac020 | Ude | Toma en obra de mostras de tellas cerámicas, tal que o seu peso non exceda de 50 kg. (material) | 1.000 | 29.68 | 29.68 |
| mt49tac070 | Ude | Ensaio para determinar as características xeométricas e defectos estruturales dunha mostra de tellas cerámicas, segundo UNE-EN 1024. (material) | 1.000 | 99.46 | 99.46 |
| mt49tac030 | Ude | Informe de resultados dos ensaios realizados sobre unha mostra de tellas cerámicas. (material) | 1.000 | 89.07 | 89.07 |
| % | % | Costes directos complementarios | 2 % | 218.95 | 4.38 |
|  |  | Custos directos |  |  | 223.33 |
