# Proba de servizo final para comprobar o correcto funcionamento da rede interior de evacuación de augas pluviais

- Propiedade do arquivo: CYPE INGENIEROS, S.A.
- Formato: FIEBDC-3/2002
- Divisa: EUR
- Custos indirectos: 3.00 %
- Gastos xerais: 13.00 %
- Beneficio industrial: 6.00 %
- IVE: 16.00 %

## X Control de calidade e ensaios

### XR Probas de servizo

#### XRI Instalacións

**XRI120** Ude Proba de servizo final para comprobar o correcto funcionamento da rede interior de evacuación de augas pluviais.
Proba de servizo final a realizar por laboratorio acreditado no área técnica correspondente, para comprobar o correcto funcionamento da rede interior de evacuación de augas pluviais encargada de evacuar a zona da cuberta que se probou por inundación, retirando os peches dos rebosadeiros e utilizando limitadores de caudal para evitar posibles danos na rede. Ata desprazamento a obra e informe de resultados.
Inclúe: Desprazamento a obra. Realización da proba. Redacción de informe do resultado da proba realizada.
Criterio de medición de proxecto: Proba a realizar, segundo documentación do Plan de control de calidade.
Criterio de medición de obra: Medirase o número de probas realizadas por laboratorio acreditado segundo especificacións do Proxecto.

| Código | Ud | Descrición | Rendemento | Prezo | Importe |
|---|---|---|---|---|---|
| mt49prs080b | Ude | Proba de servizo final para comprobar o correcto funcionamento da rede interior de evacuación de augas pluviais, ata desplazamento a obra e informe de resultados. (material) | 1.000 | 131.13 | 131.13 |
| % | % | Costes directos complementarios | 2 % | 131.13 | 2.62 |
|  |  | Custos directos |  |  | 133.75 |
