# Proba de servizo para comprobar a estanqueidade dunha cuberta plana de ata 100 m² de superficie mediante inundación

- Propiedade do arquivo: CYPE INGENIEROS, S.A.
- Formato: FIEBDC-3/2002
- Divisa: EUR
- Custos indirectos: 3.00 %
- Gastos xerais: 13.00 %
- Beneficio industrial: 6.00 %
- IVE: 16.00 %

## X Control de calidade e ensaios

### XR Probas de servizo

#### XRQ Cubertas

**XRQ010** Ude Proba de servizo para comprobar a estanqueidade dunha cuberta plana de ata 100 m² de superficie mediante inundación.
Proba de servizo a realizar por laboratorio acreditado no área técnica correspondente, para comprobar a estanqueidade dunha cuberta plana de ata 100 m² de superficie mediante inundación de toda a súa superficie. Ata desprazamento a obra e informe de resultados.
Inclúe: Desprazamento a obra. Realización da proba. Redacción de informe do resultado da proba realizada.
Criterio de medición de proxecto: Proba a realizar, segundo documentación do Plan de control de calidade.
Criterio de medición de obra: Medirase o número de probas realizadas por laboratorio acreditado segundo especificacións do Proxecto.

| Código | Ud | Descrición | Rendemento | Prezo | Importe |
|---|---|---|---|---|---|
| mt49prs010ad | Ude | Proba de servizo para comprobar a estanqueidade de unha cuberta plana de ata 100 m² de superficie, mediante inundación, ata desplazamento a obra e informe de resultados. (material) | 1.000 | 252.59 | 252.59 |
| % | % | Costes directos complementarios | 2 % | 252.59 | 5.05 |
|  |  | Custos directos |  |  | 257.64 |
