# Lámpada portátil de man, amortizable en 3 usos

- Propiedade do arquivo: CYPE INGENIEROS, S.A.
- Formato: FIEBDC-3/2002
- Divisa: EUR
- Custos indirectos: 3.00 %
- Gastos xerais: 13.00 %
- Beneficio industrial: 6.00 %
- IVE: 16.00 %

## Y Seguridade e saúde

### YC Sistemas de protección colectiva

#### YCS Protección eléctrica

**YCS010** Ude Lámpada portátil de man, amortizable en 3 usos.
Subministración e colocación de lámpada portátil de man, con cesto protector, mango illante, cable de 5 m y gancho de sujeción, amortizable en 3 usos.
Inclúe: Montaxe, instalación e comprobación. Transporte ata o lugar de almacenaxe ou retirada a contedor.
Criterio de medición de proxecto: Número de unidades previstas, segundo Estudo o Estudo Básico de Seguridade e Saúde.

| Código | Ud | Descrición | Rendemento | Prezo | Importe |
|---|---|---|---|---|---|
| mt50spe010 | Ude | Lámpada portátil de man, con cesto protector, mango illante, cable de 5 m y gancho de sujeción. (material) | 0.333 | 10.91 | 3.63 |
| mo093 | h | Axudante electricista. (man de obra) | 0.099 | 14.62 | 1.45 |
| % | % | Costes directos complementarios | 2 % | 5.08 | 0.10 |
|  |  | Custos directos |  |  | 5.18 |
