# Extintor portátil de pó químico ABC polivalente antibrasa, con presión incorporada, de eficacia 21A-113B-C, con 6 kg de axente extintor, amortizable en 3 usos

- Propiedade do arquivo: CYPE INGENIEROS, S.A.
- Formato: FIEBDC-3/2002
- Divisa: EUR
- Custos indirectos: 3.00 %
- Gastos xerais: 13.00 %
- Beneficio industrial: 6.00 %
- IVE: 16.00 %

## Y Seguridade e saúde

### YC Sistemas de protección colectiva

#### YCU Protección contra incendios

**YCU010** Ude Extintor portátil de pó químico ABC polivalente antibrasa, con presión incorporada, de eficacia 21A-113B-C, con 6 kg de axente extintor, amortizable en 3 usos.
Suministro y colocación de extintor portátil de pó químico ABC polivalente antibrasa, con presión incorporada, de eficacia 21A-113B-C, con 6 kg de axente extintor, con manómetro e mangueira con boquilla difusora, amortizable en 3 usos. Incluso p/p de soporte y accesorios de montaje, mantenimiento en condiciones seguras durante todo el periodo de tiempo que se requiera y desmontaje.
Inclúe: Marcado da situación dos extintores nos paramentos. Colocación e fixación de soportes. Colgue dos extintores. Sinalización. Transporte ata o lugar de almacenaxe ou retirada a contedor.
Criterio de medición de proxecto: Número de unidades previstas, segundo Estudo o Estudo Básico de Seguridade e Saúde.

| Código | Ud | Descrición | Rendemento | Prezo | Importe |
|---|---|---|---|---|---|
| mt41ixi010a | Ude | Extintor portátil de pó químico ABC polivalente antibrasa, con presión incorporada, de eficacia 21A-113B-C, con 6 kg de axente extintor, con manómetro e mangueira con boquilla difusora, segundo UNE 23110. (material) | 0.333 | 44.34 | 14.77 |
| mo104 | h | Peón ordinario construcción. (man de obra) | 0.099 | 13.97 | 1.38 |
| % | % | Costes directos complementarios | 2 % | 16.15 | 0.32 |
|  |  | Custos directos |  |  | 16.47 |
