# Casco contra golpes, amortizable en 10 usos

- Propiedade do arquivo: CYPE INGENIEROS, S.A.
- Formato: FIEBDC-3/2002
- Divisa: EUR
- Custos indirectos: 3.00 %
- Gastos xerais: 13.00 %
- Beneficio industrial: 6.00 %
- IVE: 16.00 %

## Y Seguridade e saúde

### YI Equipos de protección individual

#### YIC Para a cabeza

**YIC010** Ude Casco contra golpes, amortizable en 10 usos.
Subministración de casco contra golpes, destinado a protexer ó usuario dos efectos de golpes da súa cabeza contra obxectos duros e inmóviles, amortizable en 10 usos.
Criterio de medición de proxecto: Número de unidades previstas, segundo Estudo o Estudo Básico de Seguridade e Saúde.

| Código | Ud | Descrición | Rendemento | Prezo | Importe |
|---|---|---|---|---|---|
| mt50epc010hj | Ude | Casco contra golpes, EPI de categoría II, segundo UNE-EN 812, cumprindo tódolos requisitos de seguridade segundo o R.D. 1407/1992. (material) | 0.100 | 2.31 | 0.23 |
| % | % | Costes directos complementarios | 2 % | 0.23 | 0.00 |
|  |  | Custos directos |  |  | 0.23 |
