# Cadena de delimitación de zona de peligro con eslabones de polietileno de alta densidade

- Propiedade do arquivo: CYPE INGENIEROS, S.A.
- Formato: FIEBDC-3/2002
- Divisa: EUR
- Custos indirectos: 3.00 %
- Gastos xerais: 13.00 %
- Beneficio industrial: 6.00 %
- IVE: 16.00 %

## Y Seguridade e saúde

### YS Señalización provisional de obras

#### YSB Balizamiento

**YSB030** m Cadena de delimitación de zona de peligro con eslabones de polietileno de alta densidade, de 53x21x6 mm de diámetro, cor vermello e branca, sujeta cada 3 m a postes de PVC, de 90 cm de altura e 50 mm de diámetro, cor vermello e branca, con base rellenable. Amortizable la cadena en 10 usos y los postes en 10 usos.
Suministro y colocación de cadena de delimitación de zona de peligro con eslabones de polietileno de alta densidade, de 53x21x6 mm de diámetro, cor vermello e branca, amortizable en 10 usos, sujeta cada 3 m a postes de PVC, de 90 cm de altura e 50 mm de diámetro, cor vermello e branca, con base rellenable e ganchos de sujeción de cadena de delimitación, amortizables en 10 usos. Incluso p/p de arena utilizada para el lastrado de las piezas, mantenimiento en condiciones seguras durante todo el periodo de tiempo que se requiera y desmontaje.
Inclúe: Colocación de los postes. Colocación del material de lastrado. Colocación de la cadena. Desmontaxe posterior. Transporte ata o lugar de almacenaxe ou retirada a contedor.
Criterio de medición de proxecto: Lonxitude medida segundo Estudo o Estudo Básico de Seguridade e Saúde.

| Código | Ud | Descrición | Rendemento | Prezo | Importe |
|---|---|---|---|---|---|
| mt50bal065a | m | Cadena de delimitación de zona de peligro con eslabones de polietileno de alta densidade, de 53x21x6 mm de diámetro, cor vermello e branca. (material) | 0.100 | 1.60 | 0.16 |
| mt50bal060a | Ude | Poste de PVC, de 90 cm de altura e 50 mm de diámetro, cor vermello e branca, con base rellenable e ganchos de sujeción de cadena de delimitación. (material) | 0.047 | 21.00 | 0.99 |
| mt01ara010 | m³ | Area de 0 a 5 mm de diámetro. (material) | 0.002 | 12.02 | 0.02 |
| mo104 | h | Peón ordinario construcción. (man de obra) | 0.099 | 13.97 | 1.38 |
| % | % | Costes directos complementarios | 2 % | 2.55 | 0.05 |
|  |  | Custos directos |  |  | 2.60 |
