# Guirnalda luminosa de balizamiento con cable de 25 m de longitud y 6 lámparas, amortizable en 10 usos, alimentada por batería de 12 V

- Propiedade do arquivo: CYPE INGENIEROS, S.A.
- Formato: FIEBDC-3/2002
- Divisa: EUR
- Custos indirectos: 3.00 %
- Gastos xerais: 13.00 %
- Beneficio industrial: 6.00 %
- IVE: 16.00 %

## Y Seguridade e saúde

### YS Señalización provisional de obras

#### YSB Balizamiento

**YSB085** m Guirnalda luminosa de balizamiento con cable de 25 m de longitud y 6 lámparas, amortizable en 10 usos, alimentada por batería de 12 V.
Suministro, montaje y desmontaje de guirnalda luminosa de balizamiento con cable de 25 m de longitud y 6 lámparas, amortizable en 10 usos, alimentada por batería de 12 V. Incluso p/p de mantenimiento en condiciones seguras durante todo el periodo de tiempo que se requiera.
Inclúe: Montaje y comprobación. Desmontaxe posterior. Transporte ata o lugar de almacenaxe ou retirada a contedor.
Criterio de medición de proxecto: Lonxitude medida segundo Estudo o Estudo Básico de Seguridade e Saúde.

| Código | Ud | Descrición | Rendemento | Prezo | Importe |
|---|---|---|---|---|---|
| mt50bal085 | Ude | Guirnalda luminosa de balizamiento con cable de 25 m de lonxitude, 6 lámparas y batería de 12 V, como fuente de alimentación. (material) | 0.004 | 73.00 | 0.29 |
| mo018 | h | Oficial 1ª construcción. (man de obra) | 0.099 | 15.28 | 1.51 |
| mo104 | h | Peón ordinario construcción. (man de obra) | 0.099 | 13.97 | 1.38 |
| % | % | Costes directos complementarios | 2 % | 3.18 | 0.06 |
|  |  | Custos directos |  |  | 3.24 |
