# Desconexión de acometida subterránea da instalación eléctrica do edificio

- Propiedade do arquivo: CYPE INGENIEROS, S.A.
- Formato: FIEBDC-3/2002
- Divisa: EUR
- Custos indirectos: 3.00 %
- Gastos xerais: 13.00 %
- Beneficio industrial: 6.00 %
- IVE: 16.00 %

## 0 Actuacións previas

### 0A Desconexión de acometidas

#### 0AE Instalacións eléctricas

**0AE010** Ude Desconexión de acometida subterránea da instalación eléctrica do edificio.
Desconexión da acometida subterránea da instalación eléctrica do edificio, con corte do fluído eléctrico, previa anulación e neutralización por parte da compañía subministradora, sen afectar á estabilidade dos elementos construtivos ós que poida estar unida. Incluso p/p de limpeza, provisión, retirada e carga manual de cascallos sobre camión ou contedor.
Inclúe: Desconexión da acometida. Retirada de entullos. Carga de entullos sobre camión ou contedor.
Criterio de medición de proxecto: Número de unidades previstas, segundo documentación gráfica de Proxecto.
Criterio de medición de obra: Medirase o número de unidades realmente executadas segundo especificacións do Proxecto.

| Código | Ud | Descrición | Rendemento | Prezo | Importe |
|---|---|---|---|---|---|
| mo001 | h | Oficial 1ª electricista. (man de obra) | 9.809 | 15.78 | 154.79 |
| % | % | Costes directos complementarios | 2 % | 154.79 | 3.10 |
|  |  | Custos directos |  |  | 157.89 |
