# Desconexión de acometida de la instalación de gas del edificio

- Propiedade do arquivo: CYPE INGENIEROS, S.A.
- Formato: FIEBDC-3/2002
- Divisa: EUR
- Custos indirectos: 3.00 %
- Gastos xerais: 13.00 %
- Beneficio industrial: 6.00 %
- IVE: 16.00 %

## 0 Actuacións previas

### 0A Desconexión de acometidas

#### 0AG Instalacións de gas

**0AG010** Ude Desconexión de acometida de la instalación de gas del edificio.
Desconexión da acometida da instalación de gas do edificio, con corte do fluído mediante chave de peche, previa anulación e neutralización por parte de a compañía subministradora, sen afectar á estabilidade dos elementos construtivos ós que poida estar unida. Incluso p/p de limpeza, provisión, retirada e carga manual de cascallos sobre camión ou colector.
Inclúe: Desconexión da acometida. Colocación de tapóns. Retirada de entullos. Carga de entullos sobre camión ou contedor.
Criterio de medición de proxecto: Número de unidades previstas, segundo documentación gráfica de Proxecto.
Criterio de medición de obra: Medirase o número de unidades realmente executadas segundo especificacións do Proxecto.

| Código | Ud | Descrición | Rendemento | Prezo | Importe |
|---|---|---|---|---|---|
| mo008 | h | Oficial 1ª instalador de gas. (man de obra) | 3.678 | 15.78 | 58.04 |
| % | % | Costes directos complementarios | 2 % | 58.04 | 1.16 |
|  |  | Custos directos |  |  | 59.20 |
