# Desconexión de acometida da instalación de saneamento do edificio

- Propiedade do arquivo: CYPE INGENIEROS, S.A.
- Formato: FIEBDC-3/2002
- Divisa: EUR
- Custos indirectos: 3.00 %
- Gastos xerais: 13.00 %
- Beneficio industrial: 6.00 %
- IVE: 16.00 %

## 0 Actuacións previas

### 0A Desconexión de acometidas

#### 0AS Instalacións de saneamento

**0AS010** Ude Desconexión de acometida da instalación de saneamento do edificio.
Desconexión da acometida da instalación de saneamento do edificio, identificando a súa situación mediante consulta ao Concello e investigación in situ, detallando os puntos de acometida e trazado dos colectores, con realización das catas necesarias e probas con augas coloreadas, sen afectar á estabilidade dos elementos construtivos aos que poida estar unida. Incluso p/p de taponado do rede de sumidoiros, limpeza, provisión, retirada e carga manual de cascallos sobre camión ou colector.
Inclúe: Desconexión da acometida. Colocación de tapóns. Retirada de entullos. Carga de entullos sobre camión ou contedor.
Criterio de medición de proxecto: Número de unidades previstas, segundo documentación gráfica de Proxecto.
Criterio de medición de obra: Medirase o número de unidades realmente executadas segundo especificacións do Proxecto.

| Código | Ud | Descrición | Rendemento | Prezo | Importe |
|---|---|---|---|---|---|
| mo018 | h | Oficial 1ª construcción. (man de obra) | 4.904 | 15.28 | 74.93 |
| mo006 | h | Oficial 1ª fontaneiro. (man de obra) | 2.452 | 15.78 | 38.69 |
| % | % | Costes directos complementarios | 2 % | 113.62 | 2.27 |
|  |  | Custos directos |  |  | 115.89 |
