# Embalaxe de mobiliario (aproximadamente 2 ud/m³), mediante láminas de polietileno transparente, filme alveolar e caixas de cartón, para o seu transporte ata o lugar de almacenaxe

- Propiedade do arquivo: CYPE INGENIEROS, S.A.
- Formato: FIEBDC-3/2002
- Divisa: EUR
- Custos indirectos: 3.00 %
- Gastos xerais: 13.00 %
- Beneficio industrial: 6.00 %
- IVE: 16.00 %

## 0 Actuacións previas

### 0M Equipamento

#### 0ME Embalaxe

**0ME011** m³ Embalaxe de mobiliario (aproximadamente 2 ud/m³), mediante láminas de polietileno transparente, filme alveolar e caixas de cartón, para o seu transporte ata o lugar de almacenaxe.
Subministración e colocación de láminas de polietileno transparente, filme alveolar e caixas de cartón, para embalaxe de mobiliario (aproximadamente 2 ud/m³), para o seu transporte ata o lugar de almacenaxe. Ata p/p de gránulos de poliestireno expandido para as caixas, cinta autoadhesiva, recollida e carga de restos sobre camión ou colector.
Inclúe: Embalaxe do mobiliario. Limpeza e retirada de restos a contedor.
Criterio de medición de proxecto: Volumen medido segundo documentación gráfica de Proxecto.
Criterio de medición de obra: Medirase o volumen realmente executado segundo especificacións do Proxecto.

| Código | Ud | Descrición | Rendemento | Prezo | Importe |
|---|---|---|---|---|---|
| mt32war020 | m² | Lámina de polietileno transparente, de 0,2 mm de espesor. (material) | 2.117 | 0.15 | 0.32 |
| mt32war050 | m² | Film alveolar para embalar. (material) | 2.117 | 0.54 | 1.14 |
| mt32war030 | m | Cinta plástica autoadhesiva. (material) | 2.419 | 0.04 | 0.10 |
| mt32war040 | m² | Cartón rizado para embalaxe. (material) | 1.050 | 0.30 | 0.32 |
| mt32war070 | kg | Gránulos de poliestireno expandido, de 10 kg/m³ de densidade e granulometría comprendida entre 2 e 3 mm, para protección e embalaxe. (material) | 0.105 | 5.70 | 0.60 |
| mo104 | h | Peón ordinario construcción. (man de obra) | 0.626 | 13.97 | 8.75 |
| % | % | Costes directos complementarios | 2 % | 11.23 | 0.22 |
|  |  | Custos directos |  |  | 11.45 |
