# Embalaxe de mobiliario e equipamento de posto de traballo formado por mesa con caixonera adousada e independente

- Propiedade do arquivo: CYPE INGENIEROS, S.A.
- Formato: FIEBDC-3/2002
- Divisa: EUR
- Custos indirectos: 3.00 %
- Gastos xerais: 13.00 %
- Beneficio industrial: 6.00 %
- IVE: 16.00 %

## 0 Actuacións previas

### 0M Equipamento

#### 0ME Embalaxe

**0ME012** m³ Embalaxe de mobiliario e equipamento de posto de traballo formado por mesa con caixonera adousada e independente, sillas, papeleira, armario, ordenador, documentación, accesorios; mediante láminas de polietileno transparente, filme alveolar e caixas de cartón, para o seu transporte ata o lugar de almacenaxe.
Subministración e colocación de láminas de polietileno transparente, filme alveolar e caixas de cartón, para embalaxe de mobiliario e equipamento de posto de traballo formado por mesa con caixonera adousada e independente, sillas, papeleira, armario, ordenador, documentación, accesorios; para o seu transporte ata o lugar de almacenaxe. Ata p/p de gránulos de poliestireno expandido para as caixas, cinta autoadhesiva, recollida e carga de restos sobre camión ou colector.
Inclúe: Embalaxe do equipamento. Limpeza e retirada de restos a contedor.
Criterio de medición de proxecto: Volumen medido segundo documentación gráfica de Proxecto.
Criterio de medición de obra: Medirase o volumen realmente executado segundo especificacións do Proxecto.

| Código | Ud | Descrición | Rendemento | Prezo | Importe |
|---|---|---|---|---|---|
| mo104 | h | Peón ordinario construcción. (man de obra) | 0.807 | 13.97 | 11.27 |
| % | % | Costes directos complementarios | 2 % | 11.27 | 0.23 |
|  |  | Custos directos |  |  | 11.50 |
