# Protección de mobiliario (aproximadamente 2 ud/m³), mediante a súa cubrición con lámina de polietileno transparente durante os traballos de rehabilitación e posterior retirada da protección

- Propiedade do arquivo: CYPE INGENIEROS, S.A.
- Formato: FIEBDC-3/2002
- Divisa: EUR
- Custos indirectos: 3.00 %
- Gastos xerais: 13.00 %
- Beneficio industrial: 6.00 %
- IVE: 16.00 %

## 0 Actuacións previas

### 0M Equipamento

#### 0MP Protección

**0MP011** m³ Protección de mobiliario (aproximadamente 2 ud/m³), mediante a súa cubrición con lámina de polietileno transparente durante os traballos de rehabilitación e posterior retirada da protección.
Subministración e colocación de láminas de polietileno transparente sobre o mobiliario (aproximadamente 2 ud/m³), solapadas entre si polo menos 15 cm e fixadas con cinta adhesiva, para protexelo fronte á suciedade e o po ocasionado polos traballos de rehabilitación. Ata posterior retirada de láminas, recolleita e carga sobre colector.
Inclúe: Colocación da protección. Retirada da protección e carga sobre contenedor.
Criterio de medición de proxecto: Volumen medido segundo documentación gráfica de Proxecto.
Criterio de medición de obra: Medirase o volumen realmente executado segundo especificacións do Proxecto.

| Código | Ud | Descrición | Rendemento | Prezo | Importe |
|---|---|---|---|---|---|
| mt32war020 | m² | Lámina de polietileno transparente, de 0,2 mm de espesor. (material) | 5.880 | 0.15 | 0.88 |
| mt32war030 | m | Cinta plástica autoadhesiva. (material) | 1.680 | 0.04 | 0.07 |
| mo104 | h | Peón ordinario construcción. (man de obra) | 0.261 | 13.97 | 3.65 |
| % | % | Costes directos complementarios | 2 % | 4.60 | 0.09 |
|  |  | Custos directos |  |  | 4.69 |
