# Protección de mobiliario e equipamento de posto de traballo formado por mesa con caixonera adousada e independente

- Propiedade do arquivo: CYPE INGENIEROS, S.A.
- Formato: FIEBDC-3/2002
- Divisa: EUR
- Custos indirectos: 3.00 %
- Gastos xerais: 13.00 %
- Beneficio industrial: 6.00 %
- IVE: 16.00 %

## 0 Actuacións previas

### 0M Equipamento

#### 0MP Protección

**0MP012** Ude Protección de mobiliario e equipamento de posto de traballo formado por mesa con caixonera adousada e independente, sillas, papeleira, armario, ordenador, documentación, accesorios; mediante a súa cubrición con lámina de polietileno transparente durante os traballos de rehabilitación e posterior retirada da protección.
Subministración e colocación de láminas de polietileno transparente sobre mobiliario e equipamento de posto de traballo formado por mesa con caixonera adousada e independente, sillas, papeleira, armario, ordenador, documentación, accesorios; solapadas entre si polo menos 15 cm e fixadas con cinta adhesiva, para protexelo fronte á suciedade e o po ocasionado polos traballos de rehabilitación. Ata posterior retirada de láminas, recollida e carga sobre colector.
Inclúe: Colocación da protección. Retirada da protección e carga sobre contenedor.
Criterio de medición de proxecto: Número de unidades previstas, segundo documentación gráfica de Proxecto.
Criterio de medición de obra: Medirase o número de unidades realmente executadas segundo especificacións do Proxecto.

| Código | Ud | Descrición | Rendemento | Prezo | Importe |
|---|---|---|---|---|---|
| mo104 | h | Peón ordinario construcción. (man de obra) | 0.769 | 13.97 | 10.74 |
| % | % | Costes directos complementarios | 2 % | 10.74 | 0.21 |
|  |  | Custos directos |  |  | 10.95 |
