# Protección de solado de moqueta

- Propiedade do arquivo: CYPE INGENIEROS, S.A.
- Formato: FIEBDC-3/2002
- Divisa: EUR
- Custos indirectos: 3.00 %
- Gastos xerais: 13.00 %
- Beneficio industrial: 6.00 %
- IVE: 16.00 %

## 0 Actuacións previas

### 0M Equipamento

#### 0MP Protección

**0MP020** m² Protección de solado de moqueta, madeira, pedra natural ou outro material, no interior dos edificios, mediante a cubrición con lámina de plástico sobre a que se coloca unha capa de cartón rizado fixado lateralmente en todo o perímetro, que se manterá durante os traballos de rehabilitación ou reforma, e posterior retirada da protección.
Subministración e colocación de lámina de plástico sobre a que se coloca unha capa de cartón rizado fixado lateralmente en todo o perímetro, sobre o solado de moqueta, madeira, pedra natural ou outro material, para protexelo fronte á sucidade e o po xerados durante os traballos de rehabilitación ou reforma. Mesmo vixilancia e mantemento da protección mentres duren os traballos, fixación da protección en todas as xuntas con cinta adhesiva, posterior retirada, recollida e carga manual sobre camión ou colector.
Inclúe: Colocación da protección. Retirada da protección e carga sobre contenedor.
Criterio de medición de proxecto: Superficie medida segundo documentación gráfica de Proxecto.
Criterio de medición de obra: Medirase a superficie realmente executada segundo especificacións do Proxecto.

| Código | Ud | Descrición | Rendemento | Prezo | Importe |
|---|---|---|---|---|---|
| mt32war020 | m² | Lámina de polietileno transparente, de 0,2 mm de espesor. (material) | 1.050 | 0.15 | 0.16 |
| mt32war040 | m² | Cartón rizado para embalaxe. (material) | 1.050 | 0.30 | 0.32 |
| mt32war030 | m | Cinta plástica autoadhesiva. (material) | 0.500 | 0.04 | 0.02 |
| mo103 | h | Peón especializado construcción. (man de obra) | 0.024 | 14.47 | 0.35 |
| % | % | Costes directos complementarios | 2 % | 0.85 | 0.02 |
|  |  | Custos directos |  |  | 0.87 |
