# Protección de ascensor con taboleiro de madeira

- Propiedade do arquivo: CYPE INGENIEROS, S.A.
- Formato: FIEBDC-3/2002
- Divisa: EUR
- Custos indirectos: 3.00 %
- Gastos xerais: 13.00 %
- Beneficio industrial: 6.00 %
- IVE: 16.00 %

## 0 Actuacións previas

### 0M Equipamento

#### 0MP Protección

**0MP030** Ude Protección de ascensor con taboleiro de madeira, plástico e cinta adhesiva, cubrindo piso e paramentos en toda a súa altura, durante os traballos de rehabilitación ou reforma, e posterior retirada da protección.
Subministración e colocación de taboleiro de madeira, plástico e cinta adhesiva cubrindo o piso e os paramentos interiores do ascensor en toda a súa altura, para protexero fronte a golpes, suciedad e o po xerado polos traballos de rehabilitación ou reforma. Ata vixilancia e mantemento da protección mentres duren os traballos, posterior retirada, recolleita e carga manual sobre camión ou colector.
Inclúe: Colocación da protección. Retirada da protección e carga sobre contenedor.
Criterio de medición de proxecto: Número de unidades previstas, segundo documentación gráfica de Proxecto.
Criterio de medición de obra: Medirase o número de unidades realmente executadas segundo especificacións do Proxecto.

| Código | Ud | Descrición | Rendemento | Prezo | Importe |
|---|---|---|---|---|---|
| mt08eft010a | m² | Taboleiro aglomerado hidrófugo, de 19 mm de espesor. (material) | 6.000 | 7.45 | 44.70 |
| mt32war020 | m² | Lámina de polietileno transparente, de 0,2 mm de espesor. (material) | 6.000 | 0.15 | 0.90 |
| mt32war030 | m | Cinta plástica autoadhesiva. (material) | 15.000 | 0.04 | 0.60 |
| mo103 | h | Peón especializado construcción. (man de obra) | 2.365 | 14.47 | 34.22 |
| % | % | Costes directos complementarios | 2 % | 80.42 | 1.61 |
|  |  | Custos directos |  |  | 82.03 |
