# Protección provisional da cuberta do edificio fronte á chuvia, con taboleiros e lona impermeable, e posterior retirada da protección

- Propiedade do arquivo: CYPE INGENIEROS, S.A.
- Formato: FIEBDC-3/2002
- Divisa: EUR
- Custos indirectos: 3.00 %
- Gastos xerais: 13.00 %
- Beneficio industrial: 6.00 %
- IVE: 16.00 %

## 0 Actuacións previas

### 0M Equipamento

#### 0MP Protección

**0MP040** m² Protección provisional da cuberta do edificio fronte á chuvia, con taboleiros e lona impermeable, e posterior retirada da protección.
Subministración e colocación de taboleiros e lona impermeable, para protexer provisionalmente a cuberta do edificio fronte á chuvia. Ata fixación da lona con corda de poliamida, vixilancia e mantemento da protección mentres duren os traballos, posterior retirada, recollida e carga manual sobre camión ou contedor.
Inclúe: Colocación da protección. Retirada da protección e carga sobre contenedor.
Criterio de medición de proxecto: Superficie medida segundo documentación gráfica de Proxecto.
Criterio de medición de obra: Medirase a superficie realmente executada segundo especificacións do Proxecto.

| Código | Ud | Descrición | Rendemento | Prezo | Importe |
|---|---|---|---|---|---|
| mt08eft010a | m² | Taboleiro aglomerado hidrófugo, de 19 mm de espesor. (material) | 1.000 | 7.45 | 7.45 |
| mt32war060 | m² | Lona impermeable de protección, de polietileno, con malla de reforzo e corda perimetral de poliamida para o axuste da lona. (material) | 1.150 | 4.00 | 4.60 |
| mt32war030 | m | Cinta plástica autoadhesiva. (material) | 2.500 | 0.04 | 0.10 |
| mo104 | h | Peón ordinario construcción. (man de obra) | 0.556 | 13.97 | 7.77 |
| % | % | Costes directos complementarios | 2 % | 19.92 | 0.40 |
|  |  | Custos directos |  |  | 20.32 |
