# Protección mediante lonas

- Propiedade do arquivo: CYPE INGENIEROS, S.A.
- Formato: FIEBDC-3/2002
- Divisa: EUR
- Custos indirectos: 3.00 %
- Gastos xerais: 13.00 %
- Beneficio industrial: 6.00 %
- IVE: 16.00 %

## 0 Actuacións previas

### 0M Equipamento

#### 0MP Protección

**0MP050** Ude Protección mediante lonas, láminas de polietileno e taboleiros de madeira, de todos aqueles elementos construtivos da terraza, que se puideran ver afectados mentres duren os traballos de rehabilitación ou reforma.
Subministración e colocación de protección mediante lonas, láminas de polietileno e taboleiros de madeira, de todos aqueles elementos construtivos da terraza (barandillas, petos, pavimentos, celosías, etc.) que se puideran ver afectados mentres duren os traballos de rehabilitación ou reforma. Ata posterior retirada das proteccións, limpeza, provisión, recollida e carga manual sobre camión ou contedor.
Inclúe: Colocación da protección. Retirada da protección e carga sobre contenedor.
Criterio de medición de proxecto: Número de unidades previstas, segundo documentación gráfica de Proxecto.
Criterio de medición de obra: Medirase o número de unidades realmente executadas segundo especificacións do Proxecto.

| Código | Ud | Descrición | Rendemento | Prezo | Importe |
|---|---|---|---|---|---|
| mt32war020 | m² | Lámina de polietileno transparente, de 0,2 mm de espesor. (material) | 10.000 | 0.15 | 1.50 |
| mt32war030 | m | Cinta plástica autoadhesiva. (material) | 10.000 | 0.04 | 0.40 |
| mt08eft010a | m² | Taboleiro aglomerado hidrófugo, de 19 mm de espesor. (material) | 2.000 | 7.45 | 14.90 |
| mt32war060 | m² | Lona impermeable de protección, de polietileno, con malla de reforzo e corda perimetral de poliamida para o axuste da lona. (material) | 10.000 | 4.00 | 40.00 |
| mo104 | h | Peón ordinario construcción. (man de obra) | 2.128 | 13.97 | 29.73 |
| % | % | Costes directos complementarios | 2 % | 86.53 | 1.73 |
|  |  | Custos directos |  |  | 88.26 |
