# Protección mediante lonas

- Propiedade do arquivo: CYPE INGENIEROS, S.A.
- Formato: FIEBDC-3/2002
- Divisa: EUR
- Custos indirectos: 3.00 %
- Gastos xerais: 13.00 %
- Beneficio industrial: 6.00 %
- IVE: 16.00 %

## 0 Actuacións previas

### 0M Equipamento

#### 0MP Protección

**0MP060** Ude Protección mediante lonas, láminas de polietileno e taboleiros de madeira, de huecos, carpinterías, capialzados, persianas y todos aquellos elementos situados en la fachada, que pudieran verse afectados mentres duren os traballos de rehabilitación ou reforma.
Subministración e colocación de protección mediante lonas, láminas de polietileno e taboleiros de madeira, de huecos, carpinterías, capialzados, persianas y todos aquellos elementos situados en la fachada, que pudieran verse afectados mentres duren os traballos de rehabilitación ou reforma. Incluso posterior retirada das proteccións, limpeza, provisión, recollida e carga manual sobre camión ou contedor.
Inclúe: Colocación da protección. Retirada da protección e carga sobre contenedor.
Criterio de medición de proxecto: Número de unidades previstas, segundo documentación gráfica de Proxecto.
Criterio de medición de obra: Medirase o número de unidades realmente executadas segundo especificacións do Proxecto.

| Código | Ud | Descrición | Rendemento | Prezo | Importe |
|---|---|---|---|---|---|
| mt32war020 | m² | Lámina de polietileno transparente, de 0,2 mm de espesor. (material) | 200.000 | 0.15 | 30.00 |
| mt32war030 | m | Cinta plástica autoadhesiva. (material) | 200.000 | 0.04 | 8.00 |
| mt08eft010a | m² | Taboleiro aglomerado hidrófugo, de 19 mm de espesor. (material) | 40.000 | 7.45 | 298.00 |
| mt32war060 | m² | Lona impermeable de protección, de polietileno, con malla de reforzo e corda perimetral de poliamida para o axuste da lona. (material) | 200.000 | 4.00 | 800.00 |
| mo104 | h | Peón ordinario construcción. (man de obra) | 22.346 | 13.97 | 312.17 |
| % | % | Costes directos complementarios | 2 % | 1448.17 | 28.96 |
|  |  | Custos directos |  |  | 1477.13 |
