# Transporte de equipamento auxiliar como arquivos, material electrónico, etc., (aproximadamente 4 ud/m³) cun peso medio de ata 500 kg/m³, mediante camión a unha distancia máxima de 5 km

- Propiedade do arquivo: CYPE INGENIEROS, S.A.
- Formato: FIEBDC-3/2002
- Divisa: EUR
- Custos indirectos: 3.00 %
- Gastos xerais: 13.00 %
- Beneficio industrial: 6.00 %
- IVE: 16.00 %

## 0 Actuacións previas

### 0M Equipamento

#### 0MT Traslado e transporte

**0MT020** m³ Transporte de equipamento auxiliar como arquivos, material electrónico, etc., (aproximadamente 4 ud/m³) cun peso medio de ata 500 kg/m³, mediante camión a unha distancia máxima de 5 km.
Transporte de equipamento auxiliar como arquivos, material electrónico, etc., (aproximadamente 4 ud/m³) cun peso medio de ata 500 kg/m³, mediante camión a unha distancia máxima de 5 km. Ata p/p de carga, descarga e provisión dos elementos na zona designada.
Inclúe: Carga sobre camión. Transporte do material. Descarga de cada un dos elementos. Acopio na zona designada.
Criterio de medición de proxecto: Volumen medido segundo documentación gráfica de Proxecto.
Criterio de medición de obra: Medirase o volumen realmente executado segundo especificacións do Proxecto.

| Código | Ud | Descrición | Rendemento | Prezo | Importe |
|---|---|---|---|---|---|
| mq04cap010a | h | Camión para transporte, de 12 t de carga. (maquinaria) | 0.340 | 36.34 | 12.36 |
| mo104 | h | Peón ordinario construcción. (man de obra) | 0.118 | 13.97 | 1.65 |
| % | % | Costes directos complementarios | 2 % | 14.01 | 0.28 |
|  |  | Custos directos |  |  | 14.29 |
