# Apeo de fachada mediante a colocación dun armazón metálico e o seu arriostamento cunha estada estabilizadora

- Propiedade do arquivo: CYPE INGENIEROS, S.A.
- Formato: FIEBDC-3/2002
- Divisa: EUR
- Custos indirectos: 3.00 %
- Gastos xerais: 13.00 %
- Beneficio industrial: 6.00 %
- IVE: 16.00 %

## 0 Actuacións previas

### 0P Encofrados, apeos e cimbras

#### 0PB Elementos estruturais verticais

**0PB010** m² Apeo de fachada mediante a colocación dun armazón metálico e o seu arriostamento cunha estada estabilizadora, utilizando un sistema de vigas alixeiradas que se une a uns contrapesos de dados de formigón armado.
Execución do apeo da fachada mediante a colocación dun armazón metálico e seu arriostramento cunha estada estabilizadora, utilizando un sistema de vigas alixeiradas, diagonais e outros accesorios, ancorado a uns contrapesos formados por dados de formigón armado. Incluso p/p de montaxe e desmontaxe, aluguer, arriostramentos, contrapesos de dados de formigón, lonas de protección, formación do paso de peóns e protección do mesmo, etc.
Inclúe: Replanteo e marcado de eixos de apoio. Limpeza e nivelación da superficie de apoio. Instalación e posta en carga do apeo. Desmontaxe e retirada do apeo tra-la finalización das obras.
Criterio de medición de proxecto: Superficie medida segundo documentación gráfica de Proxecto.
Criterio de medición de obra: Medirase a superficie realmente executada segundo especificacións do Proxecto.

| Código | Ud | Descrición | Rendemento | Prezo | Importe |
|---|---|---|---|---|---|
| mt50spa2103000 | m² | Apeo de fachada con andamio estabilizante, estrutura metálica e contrapesos de formigón armado, incluso montaxe, formigonado e empresillado de fachada para o seu ancoraxe ó andamio e desmontaxe. (material) | 1.000 | 30.00 | 30.00 |
| % | % | Costes directos complementarios | 2 % | 30.00 | 0.60 |
|  |  | Custos directos |  |  | 30.60 |
