# Montaxe e desmontaxe de apeo de viga horizontal situada ata 3 m de altura, composto por 0,5 puntais metálicos telescópicos e tablóns de madeira

- Propiedade do arquivo: CYPE INGENIEROS, S.A.
- Formato: FIEBDC-3/2002
- Divisa: EUR
- Custos indirectos: 3.00 %
- Gastos xerais: 13.00 %
- Beneficio industrial: 6.00 %
- IVE: 16.00 %

## 0 Actuacións previas

### 0P Encofrados, apeos e cimbras

#### 0PC Elementos estructurais horizontais

**0PC020** m Montaxe e desmontaxe de apeo de viga horizontal situada ata 3 m de altura, composto por 0,5 puntais metálicos telescópicos e tablóns de madeira.
Execución de apeo de viga horizontal situada ata 3 m de altura, composto por 0,5 puntais metálicos telescópicos (amortizables en 50 usos) e taboleiros de madeira de piñeiro (amortizables en 10 usos). Ata p/p de medios de elevación, posta en carga e retirada do apeo tralo seu uso, nivelamento, fixación con cravos de aceiro, minguas e cortes.
Inclúe: Preparación da superficie de apoio. Replanteo e corte de taboleiros. Colocación dos puntais. Instalación e posta en carga do apeo. Desmontaxe e retirada do apeo tra-la finalización das obras.
Criterio de medición de proxecto: Lonxitude medida segundo documentación gráfica de Proxecto.
Criterio de medición de obra: Medirase a lonxitude realmente executada segundo especificacións do Proxecto.

| Código | Ud | Descrición | Rendemento | Prezo | Importe |
|---|---|---|---|---|---|
| mt50spa050k | m³ | Tablón de madeira de piñeiro, dimensións 20x7,2 cm. (material) | 0.001 | 305.00 | 0.31 |
| mt50spa081c | Ude | Puntal metálico telescópico, para 3 m de altura e 50 usos. (material) | 0.500 | 0.26 | 0.13 |
| mt50spa101 | kg | Cravos de aceiro. (material) | 0.030 | 1.15 | 0.03 |
| mo040 | h | Oficial 1ª estructurista. (man de obra) | 0.135 | 15.28 | 2.06 |
| mo083 | h | Axudante estructurista. (man de obra) | 0.135 | 14.65 | 1.98 |
| % | % | Costes directos complementarios | 2 % | 4.51 | 0.09 |
|  |  | Custos directos |  |  | 4.60 |
