# Montaxe e desmontaxe de apeo de lousa de escaleira, composto por taboleiros de madeira e puntais metálicos telescópicos de 3 m de altura

- Propiedade do arquivo: CYPE INGENIEROS, S.A.
- Formato: FIEBDC-3/2002
- Divisa: EUR
- Custos indirectos: 3.00 %
- Gastos xerais: 13.00 %
- Beneficio industrial: 6.00 %
- IVE: 16.00 %

## 0 Actuacións previas

### 0P Encofrados, apeos e cimbras

#### 0PH Escaleiras

**0PH010** m² Montaxe e desmontaxe de apeo de lousa de escaleira, composto por taboleiros de madeira e puntais metálicos telescópicos de 3 m de altura.
Execución de apeo de lousa de escaleira, composto por taboleiros de madeira de piñeiro (amortizables en 10 usos) e puntais metálicos telescópicos (amortizables en 50 usos), de 3 m de altura. Ata p/p de medios de elevación, posta en carga e retirada do apeo tralo seu uso, nivelación, fixación con cravos de aceiro, mermas e cortes.
Inclúe: Preparación da superficie de apoio. Replanteo e corte de taboleiros. Colocación dos puntais. Instalación e posta en carga do apeo. Desmontaxe e retirada do apeo tra-la finalización das obras.
Criterio de medición de proxecto: Superficie medida segundo documentación gráfica de Proxecto.
Criterio de medición de obra: Medirase a superficie realmente executada segundo especificacións do Proxecto.

| Código | Ud | Descrición | Rendemento | Prezo | Importe |
|---|---|---|---|---|---|
| mt50spa050k | m³ | Tablón de madeira de piñeiro, dimensións 20x7,2 cm. (material) | 0.288 | 305.00 | 87.84 |
| mt50spa081c | Ude | Puntal metálico telescópico, para 3 m de altura e 50 usos. (material) | 0.010 | 0.26 | 0.00 |
| mt50spa101 | kg | Cravos de aceiro. (material) | 0.060 | 1.15 | 0.07 |
| mo018 | h | Oficial 1ª construcción. (man de obra) | 0.809 | 15.28 | 12.36 |
| mo104 | h | Peón ordinario construcción. (man de obra) | 0.809 | 13.97 | 11.30 |
| % | % | Costes directos complementarios | 2 % | 111.57 | 2.23 |
|  |  | Custos directos |  |  | 113.80 |
