# Aluguer mensual de baixante de cascallos de PVC de 10 m de lonxitude, formada por pezas troncocónicas de 38 a 51 cm de diámetro interior, unidas entre si con cadeas

- Propiedade do arquivo: CYPE INGENIEROS, S.A.
- Formato: FIEBDC-3/2002
- Divisa: EUR
- Custos indirectos: 3.00 %
- Gastos xerais: 13.00 %
- Beneficio industrial: 6.00 %
- IVE: 16.00 %

## 0 Actuacións previas

### 0V Vertedura de residuos

#### 0VB Baixante de cascallos

**0VB010** Ude Aluguer mensual de baixante de cascallos de PVC de 10 m de lonxitude, formada por pezas troncocónicas de 38 a 51 cm de diámetro interior, unidas entre si con cadeas.
Aluguer mensual de baixante de cascallos de PVC de 10 m de lonxitude, formada por pezas troncocónicas de 38 a 51 cm de diámetro interior, unidas entre si con cadeas. Ata boca de descarga superior, p/p de bocas de descarga lateral en plantas intermedias, soportes de suxeición do conduto e peche de seguridade.
Inclúe: Revisión periódica para garantir a súa estabilidade e condicións de seguridade.
Criterio de medición de proxecto: Número de unidades previstas, segundo documentación gráfica de Proxecto.
Criterio de medición de obra: Amortización en forma de aluguer mensual, según condicións definidas no contrato suscrito coa empresa subministradora.

| Código | Ud | Descrición | Rendemento | Prezo | Importe |
|---|---|---|---|---|---|
| mt51bde010 | Ude | Aluguer mensual de 1 m de baixante de cascallos, de PVC, formada por pezas troncocónicas de 38 a 51 cm de diámetro interior, unidas entre sí con cadeas, con p/p de boca de descarga superior, bocas de descarga lateral para plantas intermedias, soportes de suxeción e peche de seguridade. (material) | 10.000 | 11.08 | 110.80 |
| % | % | Costes directos complementarios | 2 % | 110.80 | 2.22 |
|  |  | Custos directos |  |  | 113.02 |
