# Alquiler, durante 30 días naturales

- Propiedade do arquivo: CYPE INGENIEROS, S.A.
- Formato: FIEBDC-3/2002
- Divisa: EUR
- Custos indirectos: 3.00 %
- Gastos xerais: 13.00 %
- Beneficio industrial: 6.00 %
- IVE: 16.00 %

## 0 Actuacións previas

### 0X Estadas e maquinaria de elevación

#### 0XA Estadas

**0XA115** Ude Alquiler, durante 30 días naturales, de plataforma suspendida de accionamiento manual, de 2 m de lonxitude, formada por uno o más módulos de 90 cm de anchura, para trabajar en paramentos verticales de hasta 30 m de altura.
Alquiler, durante 30 días naturales, de plataforma suspendida de accionamiento manual, de 2 m de lonxitude, formada por uno o más módulos de 90 cm de anchura, para trabajar en paramentos verticales de hasta 30 m de altura, compuesta por rodapié, barandillas, aparejo elevador, cables y estructura de suspensión, sistema anticaídas, pescantes de suspensión y demás dispositivos de seguridad. Incluso revisión mensual, para garantizar su estabilidad y condiciones de seguridad.
Inclúe: Revisión periódica para garantir a súa estabilidade e condicións de seguridade.
Criterio de medición de proxecto: Número de unidades previstas, segundo documentación gráfica de Proxecto.
Criterio de medición de obra: Amortización en forma de aluguer diario, según condicións definidas no contrato suscrito coa empresa subministradora.

| Código | Ud | Descrición | Rendemento | Prezo | Importe |
|---|---|---|---|---|---|
| mq13ats100a | Ude | Aluguer diario de plataforma suspendida de accionamiento manual, de 2 m de lonxitude, formada por uno o más módulos de 90 cm de anchura, para trabajar en paramentos verticales de hasta 30 m de altura, compuesta por rodapié, barandillas, aparejo elevador, cables y estructura de suspensión, sistema anticaídas, pescantes de suspensión y demás dispositivos de seguridad. (maquinaria) | 41.981 | 2.00 | 83.96 |
| % | % | Costes directos complementarios | 2 % | 83.96 | 1.68 |
|  |  | Custos directos |  |  | 85.64 |
