# Protección de estada con malla de tecido plástico

- Propiedade do arquivo: CYPE INGENIEROS, S.A.
- Formato: FIEBDC-3/2002
- Divisa: EUR
- Custos indirectos: 3.00 %
- Gastos xerais: 13.00 %
- Beneficio industrial: 6.00 %
- IVE: 16.00 %

## 0 Actuacións previas

### 0X Estadas e maquinaria de elevación

#### 0XA Estadas

**0XA140** m² Protección de estada con malla de tecido plástico.
Subministración, colocación e desmontaxe de protección de estada con malla tupida de polietileno de alta densidade, con tratamento ultravioleta, cor verde (amortizable en 2 usos).
Inclúe: Colocación da malla e as súas fixacións. Comprobación. Desmontaxe posterior.
Criterio de medición de proxecto: Superficie medida segundo Estudo o Estudo Básico de Seguridade e Saúde.

| Código | Ud | Descrición | Rendemento | Prezo | Importe |
|---|---|---|---|---|---|
| mt50spr050 | m² | Malla tupida de polietileno de alta densidade, con tratamento ultravioleta, cor verde, 60% de porcentaje de cortaviento, con orificios cada 20 cm en todo o perímetro para a súa inserción nos módulos dos andamios. (material) | 0.500 | 0.44 | 0.22 |
| mo104 | h | Peón ordinario construcción. (man de obra) | 0.146 | 13.97 | 2.04 |
| % | % | Costes directos complementarios | 2 % | 2.26 | 0.05 |
|  |  | Custos directos |  |  | 2.31 |
