# Aluguer mensual de montacargas de obra con cabre e tambor de enrolado de 4 paradas e 300 kg de carga máxima

- Propiedade do arquivo: CYPE INGENIEROS, S.A.
- Formato: FIEBDC-3/2002
- Divisa: EUR
- Custos indirectos: 3.00 %
- Gastos xerais: 13.00 %
- Beneficio industrial: 6.00 %
- IVE: 16.00 %

## 0 Actuacións previas

### 0X Estadas e maquinaria de elevación

#### 0XM Montacargas

**0XM010** Ude Aluguer mensual de montacargas de obra con cabre e tambor de enrolado de 4 paradas e 300 kg de carga máxima.
Aluguer mensual de montacargas de obra con sistema de elevación composto por cabre e tambor de enrolado, para transporte de materiais, de 4 paradas e 300 kg de carga máxima. Ata p/p de mantemento e seguro de responsabilidade civil.
Inclúe: Revisión periódica para garantir a súa estabilidade e condicións de seguridade.
Criterio de medición de proxecto: Número de unidades previstas, segundo documentación gráfica de Proxecto.
Criterio de medición de obra: Amortización en forma de aluguer mensual, según condicións definidas no contrato suscrito coa empresa subministradora.

| Código | Ud | Descrición | Rendemento | Prezo | Importe |
|---|---|---|---|---|---|
| mq07mon010a | Ude | Aluguer mensual de montacargas de obra con cable e tambor de enrolado para transporte de materiais de 4 paradas e 300 kg de carga máxima. (maquinaria) | 1.399 | 406.15 | 568.20 |
| % | % | Costes directos complementarios | 2 % | 568.20 | 11.36 |
|  |  | Custos directos |  |  | 579.56 |
