# Montaxe e desmontaxe de montacargas de obra con cabre e tambor de enrolado de 4 paradas e 300 kg de carga máxima

- Propiedade do arquivo: CYPE INGENIEROS, S.A.
- Formato: FIEBDC-3/2002
- Divisa: EUR
- Custos indirectos: 3.00 %
- Gastos xerais: 13.00 %
- Beneficio industrial: 6.00 %
- IVE: 16.00 %

## 0 Actuacións previas

### 0X Estadas e maquinaria de elevación

#### 0XM Montacargas

**0XM030** Ude Montaxe e desmontaxe de montacargas de obra con cabre e tambor de enrolado de 4 paradas e 300 kg de carga máxima.
Montaxe e desmontaxe de montacargas de obra con sistema de elevación composto por cabre e tambor de enrolado, para transporte de materiais, de 4 paradas e 300 kg de carga máxima.
Inclúe: Replanteo dos apoios. Limpeza e preparación da superficie de apoio e protección dos espacios afectados. Montaxe e colocación das compoñentes. Desmontaxe e retirada do montacargas.
Criterio de medición de proxecto: Número de unidades previstas, segundo documentación gráfica de Proxecto.
Criterio de medición de obra: Medirase o número de unidades realmente executadas segundo especificacións do Proxecto.

| Código | Ud | Descrición | Rendemento | Prezo | Importe |
|---|---|---|---|---|---|
| mq07mon030a | Ude | Montaxe e desmontaxe de montacargas de obra con cable e tambor de enrolado para transporte de materiais de 4 paradas e 300 kg de carga máxima. (maquinaria) | 1.399 | 435.16 | 608.79 |
| % | % | Costes directos complementarios | 2 % | 608.79 | 12.18 |
|  |  | Custos directos |  |  | 620.97 |
