# Talado de árbore, de 15 a 30 cm de diámetro de tronco, con motoserra

- Propiedade do arquivo: CYPE INGENIEROS, S.A.
- Formato: FIEBDC-3/2002
- Divisa: EUR
- Custos indirectos: 3.00 %
- Gastos xerais: 13.00 %
- Beneficio industrial: 6.00 %
- IVE: 16.00 %

## A Acondicionamento do terreo

### AD Movemento de terras

#### ADL Desbroce e limpeza

**ADL015** Ude Talado de árbore, de 15 a 30 cm de diámetro de tronco, con motoserra.
Talado de árbore, de 15 a 30 cm de diámetro de tronco, con motoserra. Incluso extracción de tocón y raíces con posterior relleno y compactación del hueco con tierra de la propia excavación, troceado de ramas, tronco y raíces, retirada de restos e desfeitos, e carga a camión, sen incluir transporte a vertedeiro autorizado.
Inclúe: Corte do tronco da árbore cerca da base. Extracción do tocón e as raíces. Troceado do tronco, as ramas e as raíces. Relleno y compactación del hueco con tierra de la propia excavación. Retirada de restos e desfeitos. Carga a camión.
Criterio de medición de proxecto: Número de unidades previstas, segundo documentación gráfica de Proxecto.
Criterio de medición de obra: Medirase o número de unidades realmente executadas segundo especificacións do Proxecto.

| Código | Ud | Descrición | Rendemento | Prezo | Importe |
|---|---|---|---|---|---|
| mq09sie010 | h | Motoserra a gasolina, de 50 cm de espada e 3,2 CV de potencia. (maquinaria) | 0.356 | 3.00 | 1.07 |
| mq01exn020a | h | Retroexcavadora hidráulica sobre neumáticos 84 CV. (maquinaria) | 0.079 | 46.35 | 3.66 |
| mq02roa010a | h | Rodillo vibrante de guiado manual, de 700 kg, anchura de traballo 70 cm. (maquinaria) | 0.201 | 11.33 | 2.28 |
| mo038 | h | Oficial 1ª xardineiro. (man de obra) | 0.413 | 15.28 | 6.31 |
| mo081 | h | Axudante xardineiro. (man de obra) | 0.813 | 14.65 | 11.91 |
| % | % | Costes directos complementarios | 2 % | 25.23 | 0.50 |
|  |  | Custos directos |  |  | 25.73 |
