# Recheo principal de gabias para instalacións, con terra da propia escavación, e compactación ó 95% do Proctor Modificado mediante equipo manual con bandexa vibrante

- Propiedade do arquivo: CYPE INGENIEROS, S.A.
- Formato: FIEBDC-3/2002
- Divisa: EUR
- Custos indirectos: 3.00 %
- Gastos xerais: 13.00 %
- Beneficio industrial: 6.00 %
- IVE: 16.00 %

## A Acondicionamento do terreo

### AD Movemento de terras

#### ADR Recheos

**ADR010** m³ Recheo principal de gabias para instalacións, con terra da propia escavación, e compactación ó 95% do Proctor Modificado mediante equipo manual con bandexa vibrante.
Formación de recheo con terra seleccionada procedente da propia escavación, en gabias nas que previamente aloxáronse as instalacións e se realizou o recheo envolvente das mesmas (non incluido neste prezo); e compactación en camadas sucesivas de 20 cm de espesura máxima mediante equipo manual formado por bandexa vibrante, ata acadar unha densidade seca non inferior ó 95% da máxima obtida no ensaio Proctor Modificado, realizado segundo UNE 103501 (ensaio non incluído neste prezo). Ata cinta ou distintivo indicador da instalación, carga, transporte e descarga a pé de escarpa dos áridos a utilizar nos traballos de recheo e humectación dos mesmos.
Inclúe: Estendido do material de recheo en tongadas de espesor uniforme. Humectación ou desecación de cada camada. Colocación de cinta ou distintivo indicador da instalación. Compactación.
Criterio de medición de proxecto: Volumen medido sobre as seccións teóricas da excavación, segundo documentación gráfica de Proxecto.
Criterio de medición de obra: Medirase, en perfil compactado, o volumen realmente executado segundo especificacións do Proxecto, sen incluir os incrementos por excesos de excavación non autorizados.

| Código | Ud | Descrición | Rendemento | Prezo | Importe |
|---|---|---|---|---|---|
| mt01var010 | m | Cinta plastificada. (material) | 1.100 | 0.14 | 0.15 |
| mq04dua020b | h | Dumper de descarga frontal de 2 t de carga útil, con mecanismo hidráulico. (maquinaria) | 0.136 | 9.27 | 1.26 |
| mq02rod010d | h | Bandexa vibrante de 300 kg, anchura de traballo 70 cm, reversible. (maquinaria) | 0.201 | 6.39 | 1.28 |
| mq02cia020 | h | Camión con cuba de auga. (maquinaria) | 0.013 | 36.05 | 0.47 |
| mq04cab010c | h | Camión basculante de 12 t de carga. (maquinaria) | 0.020 | 40.17 | 0.80 |
| mo104 | h | Peón ordinario construcción. (man de obra) | 0.238 | 13.97 | 3.32 |
| % | % | Costes directos complementarios | 2 % | 7.28 | 0.15 |
|  |  | Custos directos |  |  | 7.43 |
