# Pozo de bombeo provisional, de ata 14 m de profundidade, realizado con tubo de aceiro de 45 cm de diámetro

- Propiedade do arquivo: CYPE INGENIEROS, S.A.
- Formato: FIEBDC-3/2002
- Divisa: EUR
- Custos indirectos: 3.00 %
- Gastos xerais: 13.00 %
- Beneficio industrial: 6.00 %
- IVE: 16.00 %

## A Acondicionamento do terreo

### AH Achiques e esgotamentos

#### AHP Pozos de bombeo

**AHP010** Ude Pozo de bombeo provisional, de ata 14 m de profundidade, realizado con tubo de aceiro de 45 cm de diámetro.
Formación de pozo de bombeo provisional, de ata 14 m de profundidade, realizado con tubo de aceiro de 45 cm de diámetro, para aloxamento de bomba sumerxible (non incluida neste prezo), a utilizar nos traballos de esgotamento da auga do fondo da escavación. Incluso transporte e hincado dos tubos que compoñen as paredes do pozo; escavación polo interior da tubaxe e acopio en obra das terras excavadas; e recheo final do pozo coas terras excavadas, tras a finalización dos traballos de esgotamento.
Inclúe: Hincado do tubo para formar o pozo. Excavación do pozo polo interior do tubo. Recheo do pozo.
Criterio de medición de proxecto: Número de unidades previstas, segundo documentación gráfica de Proxecto.
Criterio de medición de obra: Medirase o número de unidades realmente executadas segundo especificacións do Proxecto.

| Código | Ud | Descrición | Rendemento | Prezo | Importe |
|---|---|---|---|---|---|
| mt11dap010a | Ude | Pozo de bombeo provisional, de ata 14 m de profundidade, realizado con tubo de aceiro de 45 cm de diámetro. (material) | 1.000 | 2620.00 | 2620.00 |
| % | % | Costes directos complementarios | 2 % | 2620.00 | 52.40 |
|  |  | Custos directos |  |  | 2672.40 |
