# Micropozo de bombeo provisional, de ata 5 m de profundidade, realizado con tubo de aceiro de 180 mm de diámetro

- Propiedade do arquivo: CYPE INGENIEROS, S.A.
- Formato: FIEBDC-3/2002
- Divisa: EUR
- Custos indirectos: 3.00 %
- Gastos xerais: 13.00 %
- Beneficio industrial: 6.00 %
- IVE: 16.00 %

## A Acondicionamento do terreo

### AH Achiques e esgotamentos

#### AHP Pozos de bombeo

**AHP110** m Micropozo de bombeo provisional, de ata 5 m de profundidade, realizado con tubo de aceiro de 180 mm de diámetro.
Formación de micropozo de bombeo provisional, de ata 5 m de profundidade, realizado con tubo de aceiro de 180 mm de diámetro, para aloxamento de bomba sumerxible (non incluida neste prezo), a utilizar nos traballos de esgotamento da auga do fondo da escavación. Incluso transporte e fincado dos tubos que compoñen as paredes do micropozo; escavación polo interior da tubería e acopio en obra das terras escavadas; e recheo final do micropozo coas terras escavadas, tras a finalización dos traballos de esgotamento.
Inclúe: Fincado do tubo para formar o micropozo. Escavación do micropozo polo interior do tubo. Recheo do micropozo.
Criterio de medición de proxecto: Lonxitude medida segundo documentación gráfica de Proxecto.
Criterio de medición de obra: Medirase a lonxitude realmente executada segundo especificacións do Proxecto.

| Código | Ud | Descrición | Rendemento | Prezo | Importe |
|---|---|---|---|---|---|
| mt11dap020a | m | Micropozo de bombeo provisional, de ata 5 m de profundidade, realizado con tubo de aceiro de 180 mm de diámetro. (material) | 1.000 | 257.00 | 257.00 |
| % | % | Costes directos complementarios | 2 % | 257.00 | 5.14 |
|  |  | Custos directos |  |  | 262.14 |
