# Columna de terreo consolidado mediante inxeccións de leitada de cemento, 300 kg/m de consumo medio

- Propiedade do arquivo: CYPE INGENIEROS, S.A.
- Formato: FIEBDC-3/2002
- Divisa: EUR
- Custos indirectos: 3.00 %
- Gastos xerais: 13.00 %
- Beneficio industrial: 6.00 %
- IVE: 16.00 %

## A Acondicionamento do terreo

### AM Melloras do terreo

#### AMI Inxeccións

**AMI010** m Columna de terreo consolidado mediante inxeccións de leitada de cemento, 300 kg/m de consumo medio.
Execución de columna de terreo consolidado con inxeccións de leitada de cemento, 300 kg/m de consumo medio de cemento, realizadas coa técnica do tubo-manguito, mediante a perforación e colocación no terreo de tubos provistos de válvulas, a través das que se inxecta a presión a leitada de cemento. Incluso p/p de perforación do terreo, emprego de leitada de cemento, recogida dos restos de leitada sobrantes e outros desperdicios producidos durante a perforación e a inxección, e carga manual a contedor.
Inclúe: Replanteo das trades. Perforación e colocación dos tubos-manguito. Preparación da leitada. Inxección a presión da leitada de cemento. Recollida de sobrantes e carga manual a contenedor.
Criterio de medición de proxecto: Lonxitude medida segundo documentación gráfica de Proxecto.
Criterio de medición de obra: Medirase a lonxitude realmente executada segundo especificacións do Proxecto.

| Código | Ud | Descrición | Rendemento | Prezo | Importe |
|---|---|---|---|---|---|
| mt08aaa010a | m³ | Auga. (material) | 0.375 | 1.15 | 0.43 |
| mt08cet020a | t | Cemento CEM II / A-P 32,5 N, a granel, segundo UNE-EN 197-1. (material) | 0.300 | 92.76 | 27.83 |
| mq03mpi040 | h | Equipo para inxeccións de leitada de cemento, con bomba de presión e carro de perforación para trades. (maquinaria) | 0.121 | 405.00 | 49.01 |
| mo018 | h | Oficial 1ª construcción. (man de obra) | 0.234 | 15.28 | 3.58 |
| mo104 | h | Peón ordinario construcción. (man de obra) | 0.117 | 13.97 | 1.63 |
| mo103 | h | Peón especializado construcción. (man de obra) | 0.117 | 14.47 | 1.69 |
| % | % | Costes directos complementarios | 2 % | 84.17 | 1.68 |
|  |  | Custos directos |  |  | 85.85 |
