# Arqueta de bombeo

- Propiedade do arquivo: CYPE INGENIEROS, S.A.
- Formato: FIEBDC-3/2002
- Divisa: EUR
- Custos indirectos: 3.00 %
- Gastos xerais: 13.00 %
- Beneficio industrial: 6.00 %
- IVE: 16.00 %

## A Acondicionamento do terreo

### AS Rede de saneamento horizontal

#### ASA Arquetas

**ASA030** Ude Arqueta de bombeo, prefabricada de polietileno de alta densidade, rexistrable, modelo Miniright 100 M A "EBARA" de dimensións 51x43x63,5 cm, cunha bomba sumerxible portátil, construida en aceiro inoxidable, para achique de augas fecais con corpos en suspensión ou filamentosos, modelo Right 100 M, cunha potencia de 0,75 kW.
Subministración e montaxe de arqueta de bombeo enterrada, de dimensións 51x43x63,5 cm, prefabricada de polietileno de alta densidade modelo Miniright 100 M A "EBARA", con saída normalizada de PVC de 50 mm, entrada de 100 mm, entrada suplementaria, sistema de apertura con tapa pivotante para intervenciones sen desmontaxe, tapa estanca con xunta tórica e unha capacidade de 100 litros, sobre soleira de formigón en masa HM-20/B/20/I de 15 cm de espesor, cunha bomba sumerxible portátil, construida en aceiro inoxidable, para achique de augas fecais con corpos en suspensión ou filamentosos, modelo Right 100 M, cunha potencia de 0,75 kW; para unha altura máxima de inmersión de 10 m, temperatura máxima do líquido conducido 50°C e tamaño máximo de paso de sólidos 35 mm; corpo de impulsión, impulsor, carcasa e tapa motor de aceiro inoxidable AISI 304, eixo motor de aceiro inoxidable AISI 303, dobre peche en cámara de aceite, o superior de carbón/cerámica/NBR e o inferior de SiC/SiC/NBR; motor asíncrono de 2 polos, illamento clase F, protección IP 68, para alimentación monofásica a 230 V e 50 Hz de frecuencia; condensador e protección termoamperimétrica de rearme automático incorporados; con regulador de nivel incorporado e cable eléctrico de conexión de 5 metros con enchufe tipo shuko, e conducto de impulsión de augas residuais realizado con tubo de PVC para 10 atm de presión con extremo abocardado para unión encolada, de 50 mm de diámetro. Ata accesorios, uniones e pezas especiais para a instalación da bomba e a súa conexión ás redes eléctrica e de saneamento, conexiones de conducións e remates. Totalmente montada, conexionada e probada mediante as correspondentes probas de servizo (incluídas neste prezo), sen incluir a escavación nin o recheo do trasdós.
Inclúe: Replanteo da arqueta. Eliminación das terras soltas do fondo da excavación. Verquido e compactación do formigón en formación de soleira. Colocación da arqueta prefabricada. Formación de buraco ou utilización dos xa existentes para o conexionado de tubos. Empalme e rexuntado dos colectores á arqueta ou ás entradas e saídas xa existentes. Colocación da tapa e os accesorios. Conexionado dos distintos elementos. Eliminación de restos, limpeza final e retirada de escombros. Carga de entullos sobre camión ou contedor. Realización de probas de servizo.
Criterio de medición de proxecto: Número de unidades previstas, segundo documentación gráfica de Proxecto.
Criterio de medición de obra: Medirase o número de unidades realmente executadas segundo especificacións do Proxecto.

| Código | Ud | Descrición | Rendemento | Prezo | Importe |
|---|---|---|---|---|---|
| mt10hmf010Mm | m³ | Formigón HM-20/B/20/I, fabricado en central. (material) | 0.114 | 70.64 | 8.05 |
| mt11ape010a | Ude | Arqueta prefabricada de polietileno de alta densidade, para saneamento, modelo Miniright 100 M A "EBARA", de 51x43x63,5 cm, con saída normalizada de PVC de 50 mm, entrada de 100 mm, entrada suplementaria, sistema de apertura con tapa pivotante para intervenciones sen desmontaxe, tapa estanca con xunta tórica e unha capacidade de 100 litros, cunha bomba sumerxible portátil, construida en aceiro inoxidable, para achique de augas fecais con corpos en suspensión ou filamentosos, modelo Right 100 M, cunha potencia de 0,75 kW; para unha altura máxima de inmersión de 10 m, temperatura máxima do líquido conducido 50°C e tamaño máximo de paso de sólidos 35 mm; corpo de impulsión, impulsor, carcasa e tapa motor de aceiro inoxidable AISI 304, eixo motor de aceiro inoxidable AISI 303, dobre peche en cámara de aceite, o superior de carbón/cerámica/NBR e o inferior de SiC/SiC/NBR; motor asíncrono de 2 polos, illamento clase F, protección IP 68, para alimentación monofásica a 230 V e 50 Hz de frecuencia; condensador e protección termoamperimétrica de rearme automático incorporados; con regulador de nivel incorporado e cable eléctrico de conexión de 5 metros con enchufe tipo shuko. (material) | 1.000 | 1336.00 | 1336.00 |
| mt36bom050s | m | Conducto de impulsión de augas residuais realizado con tubo de PVC para presión de 10 atm, de 50 mm de diámetro, con extremo abocardado, segundo UNE-EN 1452. (material) | 2.000 | 3.46 | 6.92 |
| mt36bom051s | Ude | Repercusión, por m de tubería, de accesorios, unions e pezas especiais para tubo de PVC para presión de 10 atm, de 50 mm de diámetro. (material) | 2.000 | 1.04 | 2.08 |
| mt37vre010f | Ude | Válvula de retención "EBARA" con rosca GAS de 1 1/2". (material) | 1.000 | 85.00 | 85.00 |
| mt37svc010l | Ude | Válvula de comporta de latón fundido, para roscar, de 1 1/2". (material) | 1.000 | 19.97 | 19.97 |
| mt36bom060b | Ude | Conexión á rede eléctrica de bomba sumerxible portátil para achique de augas instalada en arqueta enterrada. (material) | 1.000 | 5.00 | 5.00 |
| au00auh040 |  | Vibrador de formigón, eléctrico. | 1.000 | 0.00 | 0.00 |
| mo018 | h | Oficial 1ª construcción. (man de obra) | 1.110 | 15.28 | 16.96 |
| mo104 | h | Peón ordinario construcción. (man de obra) | 1.005 | 13.97 | 14.04 |
| mo006 | h | Oficial 1ª fontaneiro. (man de obra) | 0.976 | 15.78 | 15.40 |
| mo001 | h | Oficial 1ª electricista. (man de obra) | 0.274 | 15.78 | 4.32 |
| % | % | Costes directos complementarios | 2 % | 1513.74 | 30.27 |
|  |  | Custos directos |  |  | 1544.01 |
