# Colector enterrado de saneamento, con arquetas (non incluidas neste prezo), de PVC liso, serie SN-4, rixidez anular nominal 4 kN/m², de 160 mm de diámetro, pegado mediante adhesivo

- Propiedade do arquivo: CYPE INGENIEROS, S.A.
- Formato: FIEBDC-3/2002
- Divisa: EUR
- Custos indirectos: 3.00 %
- Gastos xerais: 13.00 %
- Beneficio industrial: 6.00 %
- IVE: 16.00 %

## A Acondicionamento do terreo

### AS Rede de saneamento horizontal

#### ASC Colectores

**ASC010** m Colector enterrado de saneamento, con arquetas (non incluidas neste prezo), de PVC liso, serie SN-4, rixidez anular nominal 4 kN/m², de 160 mm de diámetro, pegado mediante adhesivo.
Subministración e montaxe de colector enterrado de rede horizontal de saneamento, con arquetas (non incluidas neste prezo), cunha pendente mínima do 2%, para a evacuación de augas residuais e/ou pluviais, formado por tubo de PVC liso, serie SN-4, rixidez anular nominal 4 kN/m², de 160 mm de diámetro exterior, pegado mediante adhesivo, colocado sobre cama ou leito de area de 10 cm de espesura, debidamente compactada e nivelada mediante equipo manual con pisón vibrante, recheo lateral compactando ata os riles e posterior recheo coa mesma area ata 30 cm por riba da xeneratriz superior da tubería. Ata líquido limpiador e adhesivo, sen incluír a escavación nin o posterior recheo principal das gabias. Totalmente montado, conexionado e probado mediante as correspondentes probas de servizo (incluídas neste prezo).
Inclúe: Replanteo e trazado do conducto en planta e pendentes. Eliminación das terras soltas do fondo da excavación. Presentación en seco de tubos e pezas especiais. Verquido da area no fondo da zanxa. Descenso e colocación dos colectores no fondo da zanxa. Montaxe da instalación empezando polo extremo de cabeceira. Limpeza da zona a unir co líquido limpador, aplicación do adhesivo e encaixe de pezas. Execución do recheo envolvente. Realización de probas de servizo.
Criterio de medición de proxecto: Lonxitude medida en proxección horizontal, segundo documentación gráfica de Proxecto, entre caras interiores de arquetas.
Criterio de medición de obra: Medirase, en proxección horizontal, a lonxitude realmente executada segundo especificacións do Proxecto, entre caras interiores de arquetas, incluíndo os tramos ocupados por pezas especiais.

| Código | Ud | Descrición | Rendemento | Prezo | Importe |
|---|---|---|---|---|---|
| mt01ara010 | m³ | Area de 0 a 5 mm de diámetro. (material) | 0.346 | 12.02 | 4.16 |
| mt11tpb030c | m | Tubo de PVC liso, para saneamento soterrado sen presión, serie SN-4, rixidez anular nominal 4 kN/m², de 160 mm de diámetro exterior e 4 mm de espesor, segundo UNE-EN 1401-1. (material) | 1.050 | 17.43 | 18.30 |
| mt11var009 | l | Líquido limpador para pegado mediante adhesivo de tubos e accesorios de PVC. (material) | 0.063 | 9.58 | 0.60 |
| mt11var010 | l | Adhesivo para tubos e accesorios de PVC. (material) | 0.031 | 20.24 | 0.63 |
| mq04dua020b | h | Dumper de descarga frontal de 2 t de carga útil, con mecanismo hidráulico. (maquinaria) | 0.039 | 9.27 | 0.36 |
| mq02rop020 | h | Pisón vibrante de 80 kg, con placa de 30x30 cm, tipo rana. (maquinaria) | 0.284 | 8.48 | 2.41 |
| mq02cia020 | h | Camión con cuba de auga. (maquinaria) | 0.004 | 36.05 | 0.14 |
| mo018 | h | Oficial 1ª construcción. (man de obra) | 0.139 | 15.28 | 2.12 |
| mo104 | h | Peón ordinario construcción. (man de obra) | 0.214 | 13.97 | 2.99 |
| mo006 | h | Oficial 1ª fontaneiro. (man de obra) | 0.152 | 15.78 | 2.40 |
| mo098 | h | Axudante fontaneiro. (man de obra) | 0.076 | 14.62 | 1.11 |
| % | % | Costes directos complementarios | 2 % | 35.22 | 0.70 |
|  |  | Custos directos |  |  | 35.92 |
