# Gabia drenante rechea con grava filtrante sen clasificar

- Propiedade do arquivo: CYPE INGENIEROS, S.A.
- Formato: FIEBDC-3/2002
- Divisa: EUR
- Custos indirectos: 3.00 %
- Gastos xerais: 13.00 %
- Beneficio industrial: 6.00 %
- IVE: 16.00 %

## A Acondicionamento do terreo

### AS Rede de saneamento horizontal

#### ASD Drenaxes

**ASD010** m Gabia drenante rechea con grava filtrante sen clasificar, en cuxo fondo se dispón un tubo ranurado de PVC de dobre parede, a exterior corrugada e a interior lisa, color tella RAL 8023, con ranurado ao longo dun arco de 220°, de 200 mm de diámetro.
Subministración e montaxe de tubaxe soterrada de drenaxe, cunha pendente mínima do 0,50%, para captación de aguas subterráneas, de tubo ranurado de PVC de dobre parede, a exterior corrugada e a interior lisa, color tella RAL 8023, co ranurado ao longo dun arco de 220° no val do corrugado, para drenaxe, rixidez anular nominal 4 kN/m², de 200 mm de diámetro, segundo UNE-EN 13476-1, lonxitude nominal 6 m, unión por copa con xunta elástica de EPDM, colocada sobre soleira de formigón en masa HM-20/B/20/I, de 10 cm de grosor, en forma de berce para recibir o tubo e formar as pendentes. incluso p/p de xuntas; recheo lateral e superior ata 25 cm por riba da xeratriz superior do tubo con grava filtrante sen clasificar, sen incluír a escavación nin o posterior recheo principal das gabias por riba da grava filtrante. Totalmente montada, conexionada á rede de saneamento e probada mediante as correspondentes probas de servizo (incluídas neste prezo).
Inclúe: Replanteo e trazado do conducto en planta e pendentes. Formación da soleira de formigón. Descenso e colocación dos tubos no fondo da gabia. Montaxe e instalación da tubaxe. Execución do recheo envolvente. Realización de probas de servizo.
Criterio de medición de proxecto: Lonxitude medida en proxección horizontal, segundo documentación gráfica de Proxecto.
Criterio de medición de obra: Medirase, en proxección horizontal, a lonxitude realmente executada segundo especificacións do Proxecto.

| Código | Ud | Descrición | Rendemento | Prezo | Importe |
|---|---|---|---|---|---|
| mt10hmf010Mm | m³ | Formigón HM-20/B/20/I, fabricado en central. (material) | 0.066 | 70.64 | 4.66 |
| mt11tdv015g | m | Tubo ranurado de PVC de dobre parede, a exterior corrugada e a interior lisa, color tella RAL 8023, co ranurado ao longo dun arco de 220° no val do corrugado, para drenaxe, rixidez anular nominal 4 kN/m², de 200 mm de diámetro, segundo UNE-EN 13476-1, lonxitude nominal 6 m, unión por copa con xunta elástica de EPDM, incluso p/p de xuntas. (material) | 1.020 | 12.39 | 12.64 |
| mt11ade100a | kg | Lubricante para unión mediante xunta elástica de tubos e accesorios en instalacións de saneamento e drenaxe. (material) | 0.005 | 9.13 | 0.05 |
| mt01ard030b | t | Grava filtrante sen clasificar. (material) | 0.418 | 9.50 | 3.97 |
| au00auh040 |  | Vibrador de formigón, eléctrico. | 1.000 | 0.00 | 0.00 |
| mo018 | h | Oficial 1ª construcción. (man de obra) | 0.188 | 15.28 | 2.87 |
| mo103 | h | Peón especializado construcción. (man de obra) | 0.377 | 14.47 | 5.46 |
| % | % | Costes directos complementarios | 2 % | 29.65 | 0.59 |
|  |  | Custos directos |  |  | 30.24 |
