# Entibación semicuajada de pozo para recalce de cimentos, realizada con medios manuais, con largo da escavación de ata 2 m

- Propiedade do arquivo: CYPE INGENIEROS, S.A.
- Formato: FIEBDC-3/2002
- Divisa: EUR
- Custos indirectos: 3.00 %
- Gastos xerais: 13.00 %
- Beneficio industrial: 6.00 %
- IVE: 16.00 %

## A Acondicionamento do terreo

### AZ Recalces

#### AZC Entibacións

**AZC010** m² Entibación semicuajada de pozo para recalce de cimentos, realizada con medios manuais, con largo da escavación de ata 2 m.
Montaxe de entibación semicuajada, en pozo para recalce de cimentos, con ancho da escavación ata 2 m, realizada con medios manuais, mediante taboleiros, cabeceiros e codais de madeira, para unha protección do 50% dos paramentos verticais da escavación. Ata p/p de desmontaxe da entibación despois do recheo de terras ou simultáneamente a este.
Inclúe: Replanteo xeral e fixación dos puntos e niveis de referencia. Montaxe de taboleiros, cabeceiros e pontóns. Cravado de todos os elementos. Retirada do conxunto.
Criterio de medición de proxecto: Superficie medida en proxección horizontal, segundo documentación gráfica de Proxecto.
Criterio de medición de obra: Medirase, en proxección horizontal, a superficie realmente executada segundo especificacións do Proxecto.

| Código | Ud | Descrición | Rendemento | Prezo | Importe |
|---|---|---|---|---|---|
| mt08emt020 | m² | Apontoamento e entibación semicuajada de gabias e pozos de 2 m de ancho como máximo, para unha protección do 50% mediante taboleiros, correas e codais de madeira (10 usos). (material) | 1.100 | 22.95 | 25.25 |
| mo104 | h | Peón ordinario construcción. (man de obra) | 0.870 | 13.97 | 12.15 |
| % | % | Costes directos complementarios | 2 % | 37.40 | 0.75 |
|  |  | Custos directos |  |  | 38.15 |
