# Montaxe de sistema de encofrado recuperable metálico, en viga de atado para cimentación

- Propiedade do arquivo: CYPE INGENIEROS, S.A.
- Formato: FIEBDC-3/2002
- Divisa: EUR
- Custos indirectos: 3.00 %
- Gastos xerais: 13.00 %
- Beneficio industrial: 6.00 %
- IVE: 16.00 %

## C Cimentacións

### CA Arriostramentos

#### CAV Vigas entre zapatas

**CAV020** m² Montaxe de sistema de encofrado recuperable metálico, en viga de atado para cimentación.
Montaxe de sistema de encofrado recuperable metálico en viga para el atado de la cimentación, formado por paneis metálicos, y posterior desmontaje del sistema de encofrado. Ata p/p de elementos de sustentación, fixación e acodalamientos necesarios para a súa estabilidade e aplicación de líquido desencofrante.
Inclúe: Replanteo. Montaje y desmontaje del sistema de encofrado. Desmontaje del sistema de encofrado.
Criterio de medición de proxecto: Superficie medida segundo documentación gráfica de Proxecto.
Criterio de medición de obra: Medirase a superficie de formigón en contacto co encofrado realmente executada segundo especificacións do Proxecto.

| Código | Ud | Descrición | Rendemento | Prezo | Importe |
|---|---|---|---|---|---|
| mt08eme050 | m² | Sistema de encofrado formado por paneles metálicos para cimentacións, amortizable en 50 usos. (material) | 1.000 | 5.05 | 5.05 |
| mt08eme051a | m | Fleje para encofrado metálico. (material) | 0.100 | 0.29 | 0.03 |
| mt08var050 | kg | Arame galvanizado para atar, de 1,30 mm de diámetro. (material) | 0.050 | 1.33 | 0.07 |
| mt08var060 | kg | Puntas de aceiro de 20x100 mm. (material) | 0.100 | 7.00 | 0.70 |
| mo040 | h | Oficial 1ª estructurista. (man de obra) | 0.339 | 15.28 | 5.18 |
| mo083 | h | Axudante estructurista. (man de obra) | 0.339 | 14.65 | 4.97 |
| % | % | Costes directos complementarios | 2 % | 16.00 | 0.32 |
|  |  | Custos directos |  |  | 16.32 |
