# Pasador para transmisión de esforzos en xuntas de dilatación de forxado ou de lousa de formigón HA-25 e canto 25 cm

- Propiedade do arquivo: CYPE INGENIEROS, S.A.
- Formato: FIEBDC-3/2002
- Divisa: EUR
- Custos indirectos: 3.00 %
- Gastos xerais: 13.00 %
- Beneficio industrial: 6.00 %
- IVE: 16.00 %

## C Cimentacións

### CC Contencións

#### CCJ Pasadores de transmisión de cargas

**CCJ010** Ude Pasador para transmisión de esforzos en xuntas de dilatación de forxado ou de lousa de formigón HA-25 e canto 25 cm, a muro de formigón armado xa construído, sistema CRET "EDING APS" composto de pasador Goujon CRET-10, "EDING APS", de 20 mm de diámetro, de aceiro inoxidable de alta resistencia á corrosión e vaíña de deslizamento unidireccional de aceiro inoxidable, de 20 mm de diámetro interior, CRET-J "EDING APS", capaz de transmitir un cortante maiorado de 20 kN, considerando unha abertura de xunta de 2 cm.
Subministración e montaxe de pasador para transmisión de esforzos en xuntas de dilatación de forxado ou de lousa de formigón armado HA-25 e canto 25 cm, a muro de formigón armado xa construído, sistema CRET "EDING APS", composto de pasador Goujon CRET-10, "EDING APS", de 20 mm de diámetro, de aceiro inoxidable, clase 1.4401 segundo UNE-EN 10088-1 e clase II de resistencia á corrosión segundo SIA 179, dúctil, traballado en frío, con límite elástico 620 N/mm² e vaíña de deslizamento unidireccional de aceiro inoxidable, de 20 mm de diámetro interior, CRET-J "EDING APS", colocada con resina de inxección, non retráctil, no interior do trade previamente efectuado no muro, capaz de transmitir un cortante maiorado de 20 kN, considerando unha abertura de xunta de 2 cm. Ata utilización de sistema de localización de armaduras para evitar o corte de barras durante a perforación dos trades e limpeza dos mesmos.
Inclúe: Replanteo. Saneado de la superficie del muro. Execución do trade no muro. Limpeza do pó do interior do taladro. Inxección da resina. Introdución da vaíña no interior do trade. Limpeza de restos.
Criterio de medición de proxecto: Número de unidades previstas, segundo documentación gráfica de Proxecto.
Criterio de medición de obra: Medirase o número de unidades realmente executadas segundo especificacións do Proxecto.

| Código | Ud | Descrición | Rendemento | Prezo | Importe |
|---|---|---|---|---|---|
| mt07aap020a | Ude | Pasador Goujon CRET-10, "EDING APS", de 20 mm de diámetro, de aceiro inoxidable, clase 1.4401 segundo UNE-EN 10088-1 e clase II de resistencia á corrosión segundo SIA 179, dúctil, traballado en frío, con límite elástico 620 N/mm², que cumpre coas normas UNE-EN ISO 3651-1 y UNE-EN ISO 6892-1. (material) | 1.000 | 16.06 | 16.06 |
| mt07aap030e | Ude | Vaíña de deslizamento unidireccional, CRET-J,"EDING APS", de 20 mm de diámetro interior, de aceiro inoxidable clase 1.4301 segundo UNE-EN 10088-1, que cumpre coas normas UNE-EN ISO 3651-1 y UNE-EN ISO 6892-1. (material) | 1.000 | 9.78 | 9.78 |
| mt07aap045 | Ude | Cartucho de resina para inxección, non retráctil, Evo V400 "EDING APS", de 400 ml. (material) | 0.200 | 12.05 | 2.41 |
| mq06eim060 | h | Aplicador manual para cartuchos de inxección de resinas, con accesorio misturador. (maquinaria) | 0.416 | 1.54 | 0.64 |
| op00tal010 |  | Taladro. | 1.000 | 0.00 | 0.00 |
| mo040 | h | Oficial 1ª estructurista. (man de obra) | 0.339 | 15.28 | 5.18 |
| mo083 | h | Axudante estructurista. (man de obra) | 0.339 | 14.65 | 4.97 |
| % | % | Costes directos complementarios | 2 % | 39.04 | 0.78 |
|  |  | Custos directos |  |  | 39.82 |
