# Pasador para ancoraxe de forxado ou de lousa de formigón HA-25 e canto 25 cm

- Propiedade do arquivo: CYPE INGENIEROS, S.A.
- Formato: FIEBDC-3/2002
- Divisa: EUR
- Custos indirectos: 3.00 %
- Gastos xerais: 13.00 %
- Beneficio industrial: 6.00 %
- IVE: 16.00 %

## C Cimentacións

### CC Contencións

#### CCJ Pasadores de transmisión de cargas

**CCJ020** Ude Pasador para ancoraxe de forxado ou de lousa de formigón HA-25 e canto 25 cm, a muro de formigón armado xa construído, sistema CRET "EDING APS" formado por pasador Goujon CRET-10, "EDING APS", de 20 mm de diámetro, de aceiro inoxidable de alta resistencia á corrosión, capaz de transmitir un cortante maiorado de 20 kN.
Subministración e montaxe de pasador para ancoraxe de forxado ou de lousa de formigón armado HA-25 e canto 25 cm, a muro de formigón armado xa construído, sistema CRET "EDING APS", formado por pasador Goujon CRET-10, "EDING APS", de 20 mm de diámetro, de aceiro inoxidable, clase 1.4401 segundo UNE-EN 10088-1 e clase II de resistencia á corrosión segundo SIA 179, dúctil, traballado en frío, con límite elástico 620 N/mm², capaz de transmitir un cortante maiorado de 20 kN. Ata utilización de sistema de localización de armaduras para evitar o corte de barras durante a perforación dos trades e limpeza dos mesmos.
Inclúe: Replanteo. Saneado de la superficie del muro. Execución do trade no muro. Limpeza do pó do interior do taladro. Inxección da resina. Limpeza de restos.
Criterio de medición de proxecto: Número de unidades previstas, segundo documentación gráfica de Proxecto.
Criterio de medición de obra: Medirase o número de unidades realmente executadas segundo especificacións do Proxecto.

| Código | Ud | Descrición | Rendemento | Prezo | Importe |
|---|---|---|---|---|---|
| mt07aap020a | Ude | Pasador Goujon CRET-10, "EDING APS", de 20 mm de diámetro, de aceiro inoxidable, clase 1.4401 segundo UNE-EN 10088-1 e clase II de resistencia á corrosión segundo SIA 179, dúctil, traballado en frío, con límite elástico 620 N/mm², que cumpre coas normas UNE-EN ISO 3651-1 y UNE-EN ISO 6892-1. (material) | 1.000 | 16.06 | 16.06 |
| mt07aap045 | Ude | Cartucho de resina para inxección, non retráctil, Evo V400 "EDING APS", de 400 ml. (material) | 0.200 | 12.05 | 2.41 |
| mq06eim060 | h | Aplicador manual para cartuchos de inxección de resinas, con accesorio misturador. (maquinaria) | 0.416 | 1.54 | 0.64 |
| op00tal010 |  | Taladro. | 1.000 | 0.00 | 0.00 |
| mo040 | h | Oficial 1ª estructurista. (man de obra) | 0.339 | 15.28 | 5.18 |
| mo083 | h | Axudante estructurista. (man de obra) | 0.339 | 14.65 | 4.97 |
| % | % | Costes directos complementarios | 2 % | 29.26 | 0.59 |
|  |  | Custos directos |  |  | 29.85 |
