# Pozo de cimentación de hormigón ciclópeo

- Propiedade do arquivo: CYPE INGENIEROS, S.A.
- Formato: FIEBDC-3/2002
- Divisa: EUR
- Custos indirectos: 3.00 %
- Gastos xerais: 13.00 %
- Beneficio industrial: 6.00 %
- IVE: 16.00 %

## C Cimentacións

### CM Semiprofundas

#### CMP Pozos de cimentación

**CMP010** m³ Pozo de cimentación de hormigón ciclópeo, realizado con formigón HM-15/B/40/I fabricado en central e verquido dende camión, (60% de volumen) y bolos de piedra entre 80 y 150 mm de diámetro (40% de volumen).
Formación de pozo de cimentación de hormigón ciclópeo, realizado con formigón HM-15/B/40/I fabricado en central e verquido dende camión, (60% de volumen) y bolos de piedra entre 80 y 150 mm de diámetro (40% de volumen).
Inclúe: Replanteo e trazado das zapatas e dos pilares ou outros elementos estructurais que apoien nas mismas. Vertido e compactación do formigón. Coroación e enrase de cimentos. Curado do formigón.
Criterio de medición de proxecto: Volumen teórico, segundo documentación gráfica de Proxecto.
Criterio de medición de obra: Medirase o volumen teórico executado segundo especificacións do Proxecto, sen incluir os incrementos por excesos de excavación non autorizados.

| Código | Ud | Descrición | Rendemento | Prezo | Importe |
|---|---|---|---|---|---|
| mt10hmf010Lv | m³ | Formigón HM-15/B/40/I, fabricado en central. (material) | 0.660 | 62.73 | 41.40 |
| mt01arg020 | m³ | Bolos de piedra para hormigón ciclópeo, de 80 a 150 mm de diámetro. (material) | 0.400 | 19.50 | 7.80 |
| au00auh020 |  | Canaleta para vertido del hormigón. | 1.000 | 0.00 | 0.00 |
| au00auh040 |  | Vibrador de formigón, eléctrico. | 1.000 | 0.00 | 0.00 |
| mo040 | h | Oficial 1ª estructurista. (man de obra) | 0.365 | 15.28 | 5.58 |
| mo083 | h | Axudante estructurista. (man de obra) | 0.365 | 14.65 | 5.35 |
| mo104 | h | Peón ordinario construcción. (man de obra) | 1.043 | 13.97 | 14.57 |
| % | % | Costes directos complementarios | 2 % | 74.70 | 1.49 |
|  |  | Custos directos |  |  | 76.19 |
