# Zapata de cimentación de formigón en masa, realizada con formigón HM-20/B/20/I fabricado en central e verquido dende camión

- Propiedade do arquivo: CYPE INGENIEROS, S.A.
- Formato: FIEBDC-3/2002
- Divisa: EUR
- Custos indirectos: 3.00 %
- Gastos xerais: 13.00 %
- Beneficio industrial: 6.00 %
- IVE: 16.00 %

## C Cimentacións

### CS Superficiais

#### CSZ Zapatas

**CSZ015** m³ Zapata de cimentación de formigón en masa, realizada con formigón HM-20/B/20/I fabricado en central e verquido dende camión.
Formación de zapata de cimentación de formigón en masa, realizada con formigón HM-20/B/20/I fabricado en central e verquido dende camión.
Inclúe: Replanteo e trazado das zapatas e dos pilares ou outros elementos estructurais que apoien nas mismas. Vertido e compactación do formigón. Coroación e enrase de cimentos. Curado do formigón.
Criterio de medición de proxecto: Volumen teórico, segundo documentación gráfica de Proxecto.
Criterio de medición de obra: Medirase o volumen teórico executado segundo especificacións do Proxecto, sen incluir os incrementos por excesos de excavación non autorizados.

| Código | Ud | Descrición | Rendemento | Prezo | Importe |
|---|---|---|---|---|---|
| mt10hmf010Mm | m³ | Formigón HM-20/B/20/I, fabricado en central. (material) | 1.100 | 70.64 | 77.70 |
| au00auh020 |  | Canaleta para vertido del hormigón. | 1.000 | 0.00 | 0.00 |
| au00auh040 |  | Vibrador de formigón, eléctrico. | 1.000 | 0.00 | 0.00 |
| mo040 | h | Oficial 1ª estructurista. (man de obra) | 0.365 | 15.28 | 5.58 |
| mo083 | h | Axudante estructurista. (man de obra) | 0.365 | 14.65 | 5.35 |
| % | % | Costes directos complementarios | 2 % | 88.63 | 1.77 |
|  |  | Custos directos |  |  | 90.40 |
