# Transporte, montaxe e desmontaxe en obra de equipo mecánico para a execución de micropilotes en traballos de recalce de cimentación

- Propiedade do arquivo: CYPE INGENIEROS, S.A.
- Formato: FIEBDC-3/2002
- Divisa: EUR
- Custos indirectos: 3.00 %
- Gastos xerais: 13.00 %
- Beneficio industrial: 6.00 %
- IVE: 16.00 %

## C Cimentacións

### CZ Recalces

#### CZM Micropilotaxe en cimiento

**CZM001** Ude Transporte, montaxe e desmontaxe en obra de equipo mecánico para a execución de micropilotes en traballos de recalce de cimentación.
Desprazamento, montaxe e desmontaxe en obra do equipo mecánico para a execución de micropilotes en traballos de recalce de cimentación. Ata p/p de desprazamento do persoal especializado.
Inclúe: Montaxe do equipo. Desmontaxe do equipo.
Criterio de medición de proxecto: Número de unidades previstas, segundo documentación gráfica de Proxecto.
Criterio de medición de obra: Medirase o número de unidades realmente executadas segundo especificacións do Proxecto.

| Código | Ud | Descrición | Rendemento | Prezo | Importe |
|---|---|---|---|---|---|
| mq03pva050b | Ude | Transporte, posta en obra e retirada de equipo mecánico para execución de micropilotes, en traballos de recalce de cimentación. (maquinaria) | 1.350 | 4247.67 | 5734.35 |
| % | % | Costes directos complementarios | 2 % | 5734.35 | 114.69 |
|  |  | Custos directos |  |  | 5849.04 |
