# Micropilote de 150 mm de diámetro para recalce de cimentación

- Propiedade do arquivo: CYPE INGENIEROS, S.A.
- Formato: FIEBDC-3/2002
- Divisa: EUR
- Custos indirectos: 3.00 %
- Gastos xerais: 13.00 %
- Beneficio industrial: 6.00 %
- IVE: 16.00 %

## C Cimentacións

### CZ Recalces

#### CZM Micropilotaxe en cimiento

**CZM010** m Micropilote de 150 mm de diámetro para recalce de cimentación, armado con tubo de aceiro laminado S275JR, de 80 mm de diámetro exterior e 10 mm de grosor, con 0,03 t/m de leitada de cemento; perforando a cimentación existente ata o 20% da lonxitude total do micropilote.
Execución de micropilote de 150 mm de diámetro para recalce de cimentación, que atravesa a cimentación existente ata o 20% da lonxitude total do micropilote, ata acadar o firme; armado con tubo de aceiro laminado UNE-EN 10025 S275JR de 80 mm de diámetro exterior e 10 mm de grosor; e inxección a baixa presión de 0,03 t/m de leitada de cemento a través de tubo Tremie introducido no interior. Ata p/p de replanteo, perforación, limpeza de zona perforada, colocación da armadura, limpeza e recollida dos restos de leitada sobrantes e outros desperdicios producidos durante os traballos, e carga manual a contedor.
Inclúe: Replanteo do micropilote. Perforación atravesando a cimentación existente. Limpeza da zona perforada. Colocación da armadura. Inxección da lechada de cemento.
Criterio de medición de proxecto: Lonxitude medida segundo documentación gráfica de Proxecto, incrementada nun metro por a formación do bulbo.
Criterio de medición de obra: Medirase a lonxitude, tomada no terreo antes de formigonar, do pilote realmente executado segundo especificacións do Proxecto, dende a punta ata a cara inferior do encepado, sen incluir o exceso de formigón consumido sobre o volumen teórico correspondente ó diámetro nominal do pilote.

| Código | Ud | Descrición | Rendemento | Prezo | Importe |
|---|---|---|---|---|---|
| mt07mpi010a | m | Perfil de aceiro UNE-EN 10210 S275JR, oco, de sección tubular de 80 mm de diámetro e 10 mm de espesor, para execución de micropilotes. (material) | 1.000 | 40.04 | 40.04 |
| mt09lex010 | t | Lechada de cemento, con una relación agua/cemento 1/2, para inyección en entubación. (material) | 0.030 | 100.00 | 3.00 |
| mq03pva020a | h | Equipo para inxeccións profundas, con bomba de baixa presión e carro de perforación. (maquinaria) | 0.375 | 259.69 | 97.38 |
| au00auh050 |  | Tubo Tremie. | 1.000 | 0.00 | 0.00 |
| mo040 | h | Oficial 1ª estructurista. (man de obra) | 0.749 | 15.28 | 11.44 |
| mo083 | h | Axudante estructurista. (man de obra) | 1.123 | 14.65 | 16.45 |
| % | % | Costes directos complementarios | 2 % | 168.31 | 3.37 |
|  |  | Custos directos |  |  | 171.68 |
