# Retacado con morteiro expansivo en recalce de cimentación, realizado por bataches, en fases sucesivas

- Propiedade do arquivo: CYPE INGENIEROS, S.A.
- Formato: FIEBDC-3/2002
- Divisa: EUR
- Custos indirectos: 3.00 %
- Gastos xerais: 13.00 %
- Beneficio industrial: 6.00 %
- IVE: 16.00 %

## C Cimentacións

### CZ Recalces

#### CZX Retacados

**CZX030** m³ Retacado con morteiro expansivo en recalce de cimentación, realizado por bataches, en fases sucesivas.
Inxección de morteiro expansivo, sen retracción, de alta resistencia inicial, ata colmatar o espacio resultante entre a cimentación existente e o recalce da cimentación, así como as oquedades que puideran quedar tras finalizar a fase de formigonado durante os traballos de recalce de cimento, realizados por bataches en fases sucesivas. Ata p/p de limpeza da cara superior do recalce da cimentación, humectación das superficies de contacto co retacado, colocación del encofrado de madera no espacio entre cimentación e recalce, rexuntado con pasta de xeso e masilla, colocación de boquillas de inxección para formar a boca de verquido do morteiro, e realización de orificio para favorecer a saída do aire desprazado, limpeza, provisión, retirada e carga manual do xeso e os cascallos sobre camión ou contedor.
Inclúe: Limpeza da cara superior do recalce da cimentación. Humectación das superficies de contacto. Selado do espazo entre cimentación e recalce. Colocación das boquillas de inxección. Inxección do morteiro expansivo. Retirada do xeso e os cascallos. Limpeza do elemento. Carga de entullos sobre camión ou contedor.
Criterio de medición de proxecto: Volumen medido segundo documentación gráfica de Proxecto.
Criterio de medición de obra: Medirase o volumen realmente executado segundo especificacións do Proxecto.

| Código | Ud | Descrición | Rendemento | Prezo | Importe |
|---|---|---|---|---|---|
| mt09rec020 | kg | Morteiro fluído a base de cemento, lixeiramente expansivo (3% do volume), para grosores comprendidos entre 10 e 30 mm, con 95 MPa de resistencia á flexotracción e 10 MPa de resistencia a compresión a 28 días, para retacados en recalces de cimentación. (material) | 2020.000 | 0.61 | 1232.20 |
| mt09pye010b | m³ | Pasta de xeso de construción B1, segundo UNE-EN 13279-1. (material) | 0.030 | 78.89 | 2.37 |
| mt09rec030 | kg | Masilla de selado, de resina epoxi. (material) | 2.000 | 9.72 | 19.44 |
| mq06eim010 | h | Equipo de inxección manual de morteiros fluídos e resinas. (maquinaria) | 3.051 | 1.54 | 4.70 |
| mq06eim020 | Ude | Boquilla de inxección para equipo de inxección manual de morteiros fluídos e resinas. (maquinaria) | 13.869 | 0.46 | 6.38 |
| mo040 | h | Oficial 1ª estructurista. (man de obra) | 2.841 | 15.28 | 43.41 |
| mo083 | h | Axudante estructurista. (man de obra) | 1.420 | 14.65 | 20.80 |
| % | % | Costes directos complementarios | 2 % | 1329.30 | 26.59 |
|  |  | Custos directos |  |  | 1355.89 |
