# Retacado con ladrillo cerámico macizo colocado con morteiro expansivo, en recalce de cimentación realizado por bataches, en fases sucesivas

- Propiedade do arquivo: CYPE INGENIEROS, S.A.
- Formato: FIEBDC-3/2002
- Divisa: EUR
- Custos indirectos: 3.00 %
- Gastos xerais: 13.00 %
- Beneficio industrial: 6.00 %
- IVE: 16.00 %

## C Cimentacións

### CZ Recalces

#### CZX Retacados

**CZX040** m³ Retacado con ladrillo cerámico macizo colocado con morteiro expansivo, en recalce de cimentación realizado por bataches, en fases sucesivas.
Formación de retacado con ladrillo cerámico macizo colocado con morteiro expansivo, sen retracción, de alta resistencia inicial, mediante a colocación das pezas a rompexuntas ata rechear o espacio resultante entre a cimentación existente e o recalce xa formigonado, realizado por bataches, en fases sucesivas. Ata p/p de limpeza da cara superior do recalce da cimentación, humectación das superficies de contacto co retacado, tendido da capa de morteiro e colocación dos ladrillos, limpeza, provisión, retirada e carga manual do xeso e os cascallos sobre camión ou contedor.
Inclúe: Limpeza da cara superior do recalce da cimentación. Humectación das superficies. Tendido da capa de morteiro e colocación dos ladrillos. Retirada de entullos. Limpeza do elemento. Carga de entullos sobre camión ou contedor.
Criterio de medición de proxecto: Volumen medido segundo documentación gráfica de Proxecto.
Criterio de medición de obra: Medirase o volumen realmente executado segundo especificacións do Proxecto.

| Código | Ud | Descrición | Rendemento | Prezo | Importe |
|---|---|---|---|---|---|
| mt09rec020 | kg | Morteiro fluído a base de cemento, lixeiramente expansivo (3% do volume), para grosores comprendidos entre 10 e 30 mm, con 95 MPa de resistencia á flexotracción e 10 MPa de resistencia a compresión a 28 días, para retacados en recalces de cimentación. (material) | 531.000 | 0.61 | 323.91 |
| mt04lma010a | Ude | Ladrillo cerámico macizo de elaboración mecánica para revestir, 25x12x5 cm, segundo UNE-EN 771-1. (material) | 502.959 | 0.38 | 191.12 |
| mo018 | h | Oficial 1ª construcción. (man de obra) | 12.913 | 15.28 | 197.31 |
| mo104 | h | Peón ordinario construcción. (man de obra) | 5.165 | 13.97 | 72.16 |
| % | % | Costes directos complementarios | 2 % | 784.50 | 15.69 |
|  |  | Custos directos |  |  | 800.19 |
