# Demolición de muro de contención de formigón armado con retroexcavadora con martelo rompedor e equipo de oxicorte, e carga mecánica de cascallos sobre camión ou contedor

- Propiedade do arquivo: CYPE INGENIEROS, S.A.
- Formato: FIEBDC-3/2002
- Divisa: EUR
- Custos indirectos: 3.00 %
- Gastos xerais: 13.00 %
- Beneficio industrial: 6.00 %
- IVE: 16.00 %

## D Demolicións

### DD Cimentacións

#### DDC Contencións

**DDC020** m³ Demolición de muro de contención de formigón armado con retroexcavadora con martelo rompedor e equipo de oxicorte, e carga mecánica de cascallos sobre camión ou contedor.
Demolición de muro de contención de formigón armado con retroexcavadora con martelo rompedor e equipo de oxicorte. Ata p/p de limpeza, provisión, retirada e carga mecánica de cascallos sobre camión ou contedor.
Inclúe: Demolición do elemento con retroexcavadora con martelo rompedor. Corte das armaduras. Fragmentación dos entullos en pezas manexables. Retirada e acopio de entullos. Carga mecánica de cascallos sobre camión ou contenedor.
Criterio de medición de proxecto: Volumen medido segundo documentación gráfica de Proxecto.
Criterio de medición de obra: Medirase o volume realmente demolido segundo especificacións do Proxecto.

| Código | Ud | Descrición | Rendemento | Prezo | Importe |
|---|---|---|---|---|---|
| mq01exn050c | h | Retroescavadora sobre neumáticos con martelo rompedor 115 CV. (maquinaria) | 0.397 | 65.00 | 25.81 |
| mq01ret010 | h | Miniretrocargadora sobre neumáticos de 20 CV. (maquinaria) | 0.185 | 40.95 | 7.58 |
| mq08sol010 | h | Equipo de oxicorte, con acetileno coma combustible e osíxeno coma comburente. (maquinaria) | 1.694 | 7.37 | 12.48 |
| mo017 | h | Oficial 1ª soldador. (man de obra) | 1.592 | 15.52 | 24.71 |
| mo104 | h | Peón ordinario construcción. (man de obra) | 0.398 | 13.97 | 5.56 |
| % | % | Costes directos complementarios | 2 % | 76.14 | 1.52 |
|  |  | Custos directos |  |  | 77.66 |
