# Demolición de cimentación de sillería, de máis de 1,5 m de profundidade máxima, con martelo pneumático compresor, e carga mecánica de cascallos sobre camión ou contedor

- Propiedade do arquivo: CYPE INGENIEROS, S.A.
- Formato: FIEBDC-3/2002
- Divisa: EUR
- Custos indirectos: 3.00 %
- Gastos xerais: 13.00 %
- Beneficio industrial: 6.00 %
- IVE: 16.00 %

## D Demolicións

### DD Cimentacións

#### DDS Superficiais

**DDS010** m³ Demolición de cimentación de sillería, de máis de 1,5 m de profundidade máxima, con martelo pneumático compresor, e carga mecánica de cascallos sobre camión ou contedor.
Demolición de cimentación de sillería, de máis de 1,5 m de profundidade máxima, con martelo pneumático compresor. Ata p/p de limpeza, provisión, retirada e carga mecánica de cascallos sobre camión ou contedor.
Inclúe: Demolición do elemento con martelo pneumático compresor. Fragmentación dos entullos en pezas manexables. Retirada e acopio de entullos. Carga mecánica de cascallos sobre camión ou contenedor.
Criterio de medición de proxecto: Volumen medido segundo documentación gráfica de Proxecto.
Criterio de medición de obra: Medirase o volume realmente demolido, medido como diferencia entre os perfís levantados antes de comezar a demolición e os erguidos ó finalizala, aprobados polo Director de Execución da obra, segundo especificacións do Proxecto.

| Código | Ud | Descrición | Rendemento | Prezo | Importe |
|---|---|---|---|---|---|
| mq05mai030 | h | Martelo pneumático. (maquinaria) | 4.123 | 4.08 | 16.82 |
| mq05pdm110 | h | Compresor portátil diesel media presión 10 m³/min. (maquinaria) | 2.062 | 6.92 | 14.27 |
| mq01ret010 | h | Miniretrocargadora sobre neumáticos de 20 CV. (maquinaria) | 0.232 | 40.95 | 9.50 |
| mo104 | h | Peón ordinario construcción. (man de obra) | 1.989 | 13.97 | 27.79 |
| mo103 | h | Peón especializado construcción. (man de obra) | 3.730 | 14.47 | 53.97 |
| % | % | Costes directos complementarios | 2 % | 122.35 | 2.45 |
|  |  | Custos directos |  |  | 124.80 |
