# Demolición de forxado de viguetas metálicas e entrevigado de revoltón cerámico, con martelo pneumático compresor e equipo de oxicorte, e carga manual de cascallos sobre camión ou contedor

- Propiedade do arquivo: CYPE INGENIEROS, S.A.
- Formato: FIEBDC-3/2002
- Divisa: EUR
- Custos indirectos: 3.00 %
- Gastos xerais: 13.00 %
- Beneficio industrial: 6.00 %
- IVE: 16.00 %

## D Demolicións

### DE Estruturas

#### DEA Aceiro

**DEA020** m² Demolición de forxado de viguetas metálicas e entrevigado de revoltón cerámico, con martelo pneumático compresor e equipo de oxicorte, e carga manual de cascallos sobre camión ou contedor.
Demolición de forxjado de viguetas metálicas e entrevigado de revoltón cerámico formado por unha ou dúas follas de rasilla cerámica e recheo de senos con cascotes e morteiro de cal, realizado con martelo pneumático compresor e equipo de oxicorte, previo levantado do pavimento e a súa base (non incluído neste prezo). Ata p/p de limpeza, provisión, retirada e carga manual de cascallos sobre camión ou contedor.
Inclúe: Replanteo da superficie de forxado a demoler. Demolición do forxado con martelo pneumático compresor e equipo de oxicorte. Fragmentación dos entullos en pezas manexables. Retirada e acopio de entullos. Carga manual de cascallos sobre camión ou contedor.
Criterio de medición de proxecto: Superficie medida segundo documentación gráfica de Proxecto.
Criterio de medición de obra: Medirase a superficie realmente demolida segundo especificacións do Proxecto.

| Código | Ud | Descrición | Rendemento | Prezo | Importe |
|---|---|---|---|---|---|
| mq05mai030 | h | Martelo pneumático. (maquinaria) | 0.275 | 4.08 | 1.12 |
| mq05pdm110 | h | Compresor portátil diesel media presión 10 m³/min. (maquinaria) | 0.137 | 6.92 | 0.95 |
| mq08sol010 | h | Equipo de oxicorte, con acetileno coma combustible e osíxeno coma comburente. (maquinaria) | 0.494 | 7.37 | 3.64 |
| mo017 | h | Oficial 1ª soldador. (man de obra) | 0.469 | 15.52 | 7.28 |
| mo103 | h | Peón especializado construcción. (man de obra) | 0.268 | 14.47 | 3.88 |
| mo104 | h | Peón ordinario construcción. (man de obra) | 1.207 | 13.97 | 16.86 |
| % | % | Costes directos complementarios | 2 % | 33.73 | 0.67 |
|  |  | Custos directos |  |  | 34.40 |
